# REHABILITACION INTEGRAL DA AVDA DE LUGO TRAMO1

- Propiedad del archivo: SOFT S.A.
- Formato: FIEBDC-3/2002
- Programa: Presto 8.8
- Fecha de los precios: 08/02/2008
- Divisa: EUR
- Código: LOUREIROCRESP (27/05/1997)
Importe: 865671.68

## 01 DEMOLICIONES
Importe: 32476.66

**01.01** ud LEVANTADO MOBILIARIO URBAN
50 ud × 22.27 = 1113.50
Levantado de fitos urbans en todo o ambito abranguido pola obra, con recuperación do material, tales como sinales de tráfico, buzons de correios, bolardos, bancos, papeleiras, reixas, moxons de pedra, faroles, cableado en fachadas,etc., por medios manuais e mecánicos, incluso con demolición da fundacións dos mesmos, cando a ttivesen, retirada e acopio en almacén municipal, retirada e carga de entullos producidos, e transporte a vertedeiro.

| Código | Ud | Descripción | Rendimiento | Precio | Importe |
|---|---|---|---|---|---|
| U01AA011 | Hr | Peón suelto (mano de obra) | 1.5 | 14.41 | 21.62 |
| %CI | % | Costes indirectos..(s/total) | 3 % | 21.62 | 0.65 |
|  |  | Total |  |  | 22.27 |

| Medición | Uds. | Parcial |
|---|---|---|
| farolas | 18 | 18.00 |
| sinais | 28 | 28.00 |
| papeleiras | 4 | 4.00 |
| Total |  | 50 |

**01.02** M2 LEVANT. BALDOSA HIDRAHULICA
2321.16 M2 × 4.78 = 11095.14
M2. Levantado de solado de baldosa hidráulica ou terrazo, por medios mecanicos, inclusob soleria base de formigon, bordillo existente e cimentación, i/retirada de escombros, carga e transporte a vertedeiro autorizado, incluido canon de vertido, y gestion de residuos, p.p. de costes indirectos, según NTE/ADD-10.

| Código | Ud | Descripción | Rendimiento | Precio | Importe |
|---|---|---|---|---|---|
| U01AA011 | Hr | Peón suelto | 0.07 | 14.41 | 1.01 |
| A03CF010 | Hr | RETROPALA S/NEUMÁ. ARTIC 102 CV (material) | 0.06 | 60.52 | 3.63 |
| %CI | % | Costes indirectos..(s/total) | 3 % | 4.64 | 0.14 |
|  |  | Total |  |  | 4.78 |

| Medición | Uds. | Largo | Ancho | Parcial |
|---|---|---|---|---|
| numeros pares | 1 | 134.84 |  | 134.84 |
|  | 1 | 990.47 |  | 990.47 |
|  | 1 | 162.2 |  | 162.20 |
|  | 1 | 121.08 |  | 121.08 |
| numeros inosres | 1 | 183.78 |  | 183.78 |
|  | 1 | 139.33 |  | 139.33 |
|  | 1 | 98.16 |  | 98.16 |
|  | 1 | 420.96 |  | 420.96 |
| rua ciriña | 1 | 20.65 | 2 | 41.30 |
|  | 1 | 22.34 | 1.3 | 29.04 |
| Total |  |  |  | 2321.16 |

**01.03** M2 CORTE PAVIM. ASFÁLTICO. C/DISCO
7.02 M2 × 38.19 = 268.09
M2. Corte de pavimento ó solera de aglomerado asfáltico ó mezcla bituminosa (medidas de longitud por profundidad de corte), con cortadora de disco diamante, en suelo de calles ó calzadas, i/replanteo, maquinaria auxiliar de obra y p.p. de costes indirectos.

| Código | Ud | Descripción | Rendimiento | Precio | Importe |
|---|---|---|---|---|---|
| U01AA010 | Hr | Peón especializado (mano de obra) | 1.7 | 14.56 | 24.75 |
| U02AP001 | Hr | Cortadora hgón. disco diamante (maquinaria) | 1.45 | 8.5 | 12.33 |
| %CI | % | Costes indirectos..(s/total) | 3 % | 37.08 | 1.11 |
|  |  | Total |  |  | 38.19 |

| Medición | Uds. | Largo | Ancho | Parcial |
|---|---|---|---|---|
|  | 1 | 10.5 | 0.1 | 1.05 |
|  | 1 | 7.5 | 0.1 | 0.75 |
|  | 1 | 8.8 | 0.1 | 0.88 |
|  | 1 | 8.5 | 0.1 | 0.85 |
|  | 1 | 7.2 | 0.1 | 0.72 |
|  | 1 | 5.3 | 0.1 | 0.53 |
|  | 1 | 13.8 | 0.1 | 1.38 |
|  | 1 | 8.55 | 0.1 | 0.86 |
| Total |  |  |  | 7.02 |

**01.04** M2 LEV. CALZ. AGLOM. ASFÁL. C/RETRO.
5930.33 M2 × 2.94 = 17435.17
M2. Levantado de calzada de aglomerado asfáltico, de 15 cm. de espesor, con retro-pala excavadora, i/retirada de escombros carga e transporte a vertedeiro autorizado, incluido canon de vertido y gestion de residuos, p.p. de costes indirectos.

| Código | Ud | Descripción | Rendimiento | Precio | Importe |
|---|---|---|---|---|---|
| U01AA010 | Hr | Peón especializado | 0.05 | 14.56 | 0.73 |
| A03CF010 | Hr | RETROPALA S/NEUMÁ. ARTIC 102 CV | 0.035 | 60.52 | 2.12 |
| %CI | % | Costes indirectos..(s/total) | 3 % | 2.85 | 0.09 |
|  |  | Total |  |  | 2.94 |

| Medición | Uds. | Largo | Parcial |
|---|---|---|---|
|  | 1 | 5727.03 | 5727.03 |
| rua ciriña | 1 | 203.3 | 203.30 |
| Total |  |  | 5930.33 |

**01.05** UD DEMOLICION LAVADERO
1 UD × 800.76 = 800.76

| Código | Ud | Descripción | Rendimiento | Precio | Importe |
|---|---|---|---|---|---|
| A03CF010 | Hr | RETROPALA S/NEUMÁ. ARTIC 102 CV | 8 | 60.52 | 484.16 |
| A03FB010 | Hr | CAMIÓN BASCULANTE 10 Tn. (material) | 4 | 73.32 | 293.28 |
| %CI | % | Costes indirectos..(s/total) | 3 % | 777.44 | 23.32 |
|  |  | Total |  |  | 800.76 |

**D02AA501** M2 DESB. Y LIMP. TERRENO A MÁQUINA
100 M2 × 1.36 = 136.00
M2. Desbroce y limpieza de terreno por medios mecánicos, con carga y transporte y con p.p. de costes indirectos, canon en vertedero autorizado

| Código | Ud | Descripción | Rendimiento | Precio | Importe |
|---|---|---|---|---|---|
| A03CA005 | Hr | CARGADORA S/NEUMÁTICOS C=1,30 M3 (material) | 0.01 | 58.8 | 0.59 |
| A03FB010 | Hr | CAMIÓN BASCULANTE 10 Tn. | 0.01 | 73.32 | 0.73 |
| %CI | % | Costes indirectos..(s/total) | 3 % | 1.32 | 0.04 |
|  |  | Total |  |  | 1.36 |

| Medición | Uds. | Largo | Ancho | Parcial |
|---|---|---|---|---|
|  | 1 | 10 | 10 | 100.00 |
| Total |  |  |  | 100 |

**D02EP325** M3 EXCAV. CON AGOTAMIENTO T. DURO
200 M3 × 8.14 = 1628.00
M3. Excavación a cielo abierto, en terreno de consistencia dura, con excavadora de 2 m3. de capacidad de cuchara y extracción de tierras a los bordes, en vaciado y con agotamiento de aguas, i/p.p. de costes indirectos. carga y transporte a vertedero autorizado, incluso canon de vertido

| Código | Ud | Descripción | Rendimiento | Precio | Importe |
|---|---|---|---|---|---|
| U01AA010 | Hr | Peón especializado | 0.1 | 14.56 | 1.46 |
| U02FF001 | Hr | Excavadora 2 M3. (maquinaria) | 0.1 | 58 | 5.80 |
| U02SM005 | Hr | Grupo motobomba de 6 C.V. (maquinaria) | 0.1 | 6.4 | 0.64 |
| %CI | % | Costes indirectos..(s/total) | 3 % | 7.90 | 0.24 |
|  |  | Total |  |  | 8.14 |

| Medición | Uds. | Largo | Ancho | Alto | Parcial |
|---|---|---|---|---|---|
|  | 1 | 10 | 10 | 2 | 200.00 |
| Total |  |  |  |  | 200 |

## 02 FIRMES Y PAVIMENTOS
Importe: 331179.01

**02.01** M3 EXCAVACION EN RUAS
1482.59 M3 × 6.8 = 10081.61
Excavación en ruas para apertura de caixa, en terreos compactos, por medios mecánicos, incluso carga y transporte a vertedero autorizado, canon de vertido y gestion de residuos

| Código | Ud | Descripción | Rendimiento | Precio | Importe |
|---|---|---|---|---|---|
| U01AA010 | Hr | Peón especializado | 0.04 | 14.56 | 0.58 |
| A03CA005 | Hr | CARGADORA S/NEUMÁTICOS C=1,30 M3 | 0.04 | 58.8 | 2.35 |
| A03FB010 | Hr | CAMIÓN BASCULANTE 10 Tn. | 0.05 | 73.32 | 3.67 |
| %CI | % | Costes indirectos..(s/total) | 3 % | 6.60 | 0.20 |
|  |  | Total |  |  | 6.8 |

| Medición | Uds. | Largo | Ancho | Parcial |
|---|---|---|---|---|
|  | 1 | 5727.03 | 0.25 | 1431.76 |
|  | 1 | 203.3 | 0.25 | 50.83 |
| Total |  |  |  | 1482.59 |

**02.02** M2 PERFILADO EN CAIXA DE PAVIMENTO
5930.33 M2 × 0.97 = 5752.42
Perfilado, repaso e compactación en caixa de pavimento, por medios mecánicos, hasta o 95% do Proctor Modificado.

| Código | Ud | Descripción | Rendimiento | Precio | Importe |
|---|---|---|---|---|---|
| U01AA011 | Hr | Peón suelto | 0.01 | 14.41 | 0.14 |
| U39AD002 | Hr | Motoniveladora 130 cv (maquinaria) | 0.01 | 30 | 0.30 |
| U39AC007 | Hr | Compactador neumát.autp.100cv (maquinaria) | 0.01 | 32 | 0.32 |
| U39AL005 | Hr | Camión cisterna/agua 140 cv (maquinaria) | 0.01 | 18 | 0.18 |
| %CI | % | Costes indirectos..(s/total) | 3 % | 0.94 | 0.03 |
|  |  | Total |  |  | 0.97 |

| Medición | Uds. | Largo | Parcial |
|---|---|---|---|
|  | 1 | 5727.03 | 5727.03 |
|  | 1 | 203.3 | 203.30 |
| Total |  |  | 5930.33 |

**02.03** M3 BASE GRANULAR MACADAN
1117.07 M3 × 18.58 = 20755.16
Base granular de macadam granítico e recheo de area, tamaño do árido M-2; extendida, compactada e consolidada sobre explanada, incluso p.p. de rego semiprofundo con 3 Kg/m2 de emulsión ECR-2 15 l/m2 de árido grueso e alisado superficial.

| Código | Ud | Descripción | Rendimiento | Precio | Importe |
|---|---|---|---|---|---|
| U01AA006 | Hr | Capataz (mano de obra) | 0.006 | 17.07 | 0.10 |
| U01AA011 | Hr | Peón suelto | 0.04 | 14.41 | 0.58 |
| U39CI001 | M3 | Arido para macadam (material) | 1.1 | 12.6 | 13.86 |
| U39CA001 | Tm | Arena amarilla (material) | 0.25 | 2.8 | 0.70 |
| U04PY001 | M3 | Agua (material) | 0.18 | 1.44 | 0.26 |
| U39AB003 | Hr | Pala carg.front.neumát.80 cv (maquinaria) | 0.02 | 19.6 | 0.39 |
| U39AD001 | Hr | Motoniveladora tipo cat.120 (maquinaria) | 0.04 | 20.8 | 0.83 |
| U39AE002 | Hr | Apisonadora estática triciclo (maquinaria) | 0.06 | 16 | 0.96 |
| U39AL005 | Hr | Camión cisterna/agua 140 cv | 0.02 | 18 | 0.36 |
| %CI | % | Costes indirectos..(s/total) | 3 % | 18.04 | 0.54 |
|  |  | Total |  |  | 18.58 |

| Medición | Uds. | Largo | Ancho | Alto | Parcial |
|---|---|---|---|---|---|
| HORMIGON PULIDO | 9 | 19.79 | 0.25 |  | 44.53 |
|  | 2 | 26.62 | 0.25 |  | 13.31 |
|  | 3 | 43.87 | 0.25 |  | 32.90 |
|  | 1 | 57.54 | 0.25 |  | 14.39 |
| ASFALTO | 1 | 3244.44 | 0.25 |  | 811.11 |
| rua ciriña | 1 | 203.3 | 0.25 |  | 50.83 |
| relleno lavadero | 1 | 10 | 10 | 1.5 | 150.00 |
| Total |  |  |  |  | 1117.07 |

**02.04** M3 FORMIGON HM-20
403.99 M3 × 92.32 = 37296.36
Formigón HM-20 elaborado en central de consistencia plástica, tamaño máximo del árido 40 mm y ambiente IIa, armado con mallazo transportado a una distancia máxima de 10 Km, i/ vertido, colocación e armado con mallazo electrosoldado #15x15-8.

| Código | Ud | Descripción | Rendimiento | Precio | Importe |
|---|---|---|---|---|---|
| U01AA011 | Hr | Peón suelto | 0.51 | 14.41 | 7.35 |
| U01FA201 | Hr | Oficial 1ª ferralla (mano de obra) | 0.03 | 18 | 0.54 |
| U01FA204 | Hr | Ayudante ferralla (mano de obra) | 0.03 | 16.5 | 0.50 |
| U06AA001 | Kg | Alambre atar 1,3 mm. (material) | 0.015 | 1.13 | 0.02 |
| U06HA015 | M2 | Mallazo electrosoldado 15x15 d=6 (material) | 1.1 | 2.02 | 2.22 |
| A02FA513 | M3 | HORM. HM-20/P/40/ IIa CENTRAL (material; 01/12/2008) | 1 | 79 | 79.00 |
| %CI | % | Costes indirectos..(s/total) | 3 % | 89.63 | 2.69 |
|  |  | Total |  |  | 92.32 |

| Medición | Uds. | Largo | Ancho | Parcial |
|---|---|---|---|---|
| baldosa acera |  |  |  |  |
| rotonda de santo amaro | 1 | 54.87 | 0.1 | 5.49 |
|  | 1 | 13.21 | 0.1 | 1.32 |
|  | 1 | 14.94 | 0.1 | 1.49 |
|  | 1 | 51.24 | 0.1 | 5.12 |
|  | 1 | 46.47 | 0.1 | 4.65 |
|  | 1 | 14.42 | 0.1 | 1.44 |
|  | 1 | 30.12 | 0.1 | 3.01 |
|  | 1 | 97.45 | 0.1 | 9.75 |
|  | 1 | 28.61 | 0.1 | 2.86 |
|  | 1 | 30.43 | 0.1 | 3.04 |
|  | 1 | 43.26 | 0.1 | 4.33 |
|  | 1 | 9.79 | 0.1 | 0.98 |
|  | 1 | 9.14 | 0.1 | 0.91 |
|  | 1 | 35.2 | 0.1 | 3.52 |
|  | 1 | 17.73 | 0.1 | 1.77 |
|  | 1 | 7.13 | 0.1 | 0.71 |
|  | 1 | 9.86 | 0.1 | 0.99 |
|  | 1 | 41.88 | 0.1 | 4.19 |
|  | 1 | 38.28 | 0.1 | 3.83 |
|  | 1 | 15.1 | 0.1 | 1.51 |
|  | 1 | 27.51 | 0.1 | 2.75 |
|  | 1 | 4.02 | 0.1 | 0.40 |
|  | 1 | 5.16 | 0.1 | 0.52 |
|  | 1 | 33.64 | 0.1 | 3.36 |
| avda de lugo | 1 | 10.7 | 0.1 | 1.07 |
|  | 1 | 2.49 | 0.1 | 0.25 |
|  | 1 | 15.06 | 0.1 | 1.51 |
|  | 1 | 2.22 | 0.1 | 0.22 |
|  | 1 | 0.91 | 0.1 | 0.09 |
|  | 1 | 8.76 | 0.1 | 0.88 |
|  | 1 | 7.21 | 0.1 | 0.72 |
|  | 1 | 4.39 | 0.1 | 0.44 |
|  | 1 | 6.74 | 0.1 | 0.67 |
|  | 1 | 8.97 | 0.1 | 0.90 |
|  | 1 | 35.89 | 0.1 | 3.59 |
|  | 1 | 25.59 | 0.1 | 2.56 |
|  | 1 | 7.8 | 0.1 | 0.78 |
|  | 1 | 3.83 | 0.1 | 0.38 |
|  | 1 | 11.05 | 0.1 | 1.11 |
|  | 1 | 4.55 | 0.1 | 0.46 |
|  | 1 | 5.88 | 0.1 | 0.59 |
|  | 1 | 7.65 | 0.1 | 0.77 |
|  | 1 | 34.75 | 0.1 | 3.48 |
|  | 1 | 17.25 | 0.1 | 1.73 |
|  | 1 | 45.67 | 0.1 | 4.57 |
|  | 1 | 5.82 | 0.1 | 0.58 |
|  | 1 | 7.56 | 0.1 | 0.76 |
|  | 1 | 36.16 | 0.1 | 3.62 |
|  | 1 | 17.25 | 0.1 | 1.73 |
|  | 1 | 45.67 | 0.1 | 4.57 |
|  | 1 | 6.24 | 0.1 | 0.62 |
|  | 1 | 7.65 | 0.1 | 0.77 |
|  | 1 | 38.23 | 0.1 | 3.82 |
|  | 1 | 17.25 | 0.1 | 1.73 |
|  | 1 | 45.67 | 0.1 | 4.57 |
|  | 1 | 6.45 | 0.1 | 0.65 |
|  | 1 | 7.65 | 0.1 | 0.77 |
|  | 1 | 51.96 | 0.1 | 5.20 |
|  | 1 | 30.7 | 0.1 | 3.07 |
|  | 1 | 61.44 | 0.1 | 6.14 |
|  | 1 | 6.48 | 0.1 | 0.65 |
|  | 1 | 7.65 | 0.1 | 0.77 |
|  | 1 | 52.72 | 0.1 | 5.27 |
|  | 1 | 30.7 | 0.1 | 3.07 |
|  | 1 | 61.44 | 0.1 | 6.14 |
|  | 1 | 6.7 | 0.1 | 0.67 |
|  | 1 | 7.65 | 0.1 | 0.77 |
|  | 1 | 42.61 | 0.1 | 4.26 |
|  | 1 | 17.25 | 0.1 | 1.73 |
|  | 1 | 45.67 | 0.1 | 4.57 |
|  | 1 | 7.26 | 0.1 | 0.73 |
|  | 1 | 7.65 | 0.1 | 0.77 |
|  | 1 | 42.95 | 0.1 | 4.30 |
|  | 1 | 17.25 | 0.1 | 1.73 |
|  | 1 | 45.67 | 0.1 | 4.57 |
|  | 1 | 7.1 | 0.1 | 0.71 |
|  | 1 | 7.65 | 0.1 | 0.77 |
|  | 1 | 41.96 | 0.1 | 4.20 |
|  | 1 | 17.25 | 0.1 | 1.73 |
|  | 1 | 45.67 | 0.1 | 4.57 |
|  | 1 | 6.91 | 0.1 | 0.69 |
|  | 1 | 7.65 | 0.1 | 0.77 |
|  | 1 | 41.05 | 0.1 | 4.11 |
|  | 1 | 17.25 | 0.1 | 1.73 |
|  | 1 | 45.67 | 0.1 | 4.57 |
|  | 1 | 6.81 | 0.1 | 0.68 |
|  | 1 | 7.65 | 0.1 | 0.77 |
|  | 1 | 9.15 | 0.1 | 0.92 |
|  | 1 | 3.92 | 0.1 | 0.39 |
|  | 1 | 10.35 | 0.1 | 1.04 |
|  | 1 | 3.1 | 0.1 | 0.31 |
|  | 1 | 9.13 | 0.1 | 0.91 |
|  | 1 | 3.92 | 0.1 | 0.39 |
|  | 1 | 10.35 | 0.1 | 1.04 |
|  | 1 | 3.1 | 0.1 | 0.31 |
|  | 1 | 6.72 | 0.1 | 0.67 |
|  | 1 | 7.65 | 0.1 | 0.77 |
|  | 1 | 7.8 | 0.1 | 0.78 |
|  | 1 | 7.82 | 0.1 | 0.78 |
|  | 1 | 5.34 | 0.1 | 0.53 |
|  | 1 | 61.65 | 0.1 | 6.17 |
|  | 1 | 5.39 | 0.1 | 0.54 |
|  | 1 | 61.55 | 0.1 | 6.16 |
|  | 1 | 4.69 | 0.1 | 0.47 |
|  | 1 | 81.83 | 0.1 | 8.18 |
|  | 1 | 4.7 | 0.1 | 0.47 |
|  | 1 | 62.16 | 0.1 | 6.22 |
|  | 1 | 4.68 | 0.1 | 0.47 |
|  | 1 | 71.55 | 0.1 | 7.16 |
|  | 1 | 5.35 | 0.1 | 0.54 |
|  | 1 | 3.1 | 0.1 | 0.31 |
|  | 1 | 7.17 | 0.1 | 0.72 |
|  | 1 | 3.1 | 0.1 | 0.31 |
|  | 1 | 7.08 | 0.1 | 0.71 |
|  | 1 | 5.18 | 0.1 | 0.52 |
| rotonda juan carlos 1 | 1 | 157.31 | 0.1 | 15.73 |
|  | 1 | 28.66 | 0.1 | 2.87 |
|  | 1 | 23.4 | 0.1 | 2.34 |
|  | 1 | 33.05 | 0.1 | 3.31 |
|  | 1 | 45.89 | 0.1 | 4.59 |
|  | 1 | 40.86 | 0.1 | 4.09 |
|  | 1 | 28.6 | 0.1 | 2.86 |
|  | 1 | 42.53 | 0.1 | 4.25 |
|  | 1 | 35.59 | 0.1 | 3.56 |
|  | 1 | 52.43 | 0.1 | 5.24 |
|  | 1 | 27.11 | 0.1 | 2.71 |
|  | 1 | 12.41 | 0.1 | 1.24 |
|  | 1 | 13.62 | 0.1 | 1.36 |
|  | 1 | 20.95 | 0.1 | 2.10 |
|  | 1 | 20.89 | 0.1 | 2.09 |
|  | 1 | 13.09 | 0.1 | 1.31 |
|  | 1 | 12.89 | 0.1 | 1.29 |
|  | 1 | 56.32 | 0.1 | 5.63 |
|  | 1 | 30.9 | 0.1 | 3.09 |
| baldosa direccional |  |  |  |  |
| rotonda santo amaro | 1 | 8.79 | 0.1 | 0.88 |
|  | 1 | 4.98 | 0.1 | 0.50 |
|  | 1 | 6.56 | 0.1 | 0.66 |
|  | 1 | 6.87 | 0.1 | 0.69 |
| avda de lugo | 1 | 10.23 | 0.1 | 1.02 |
|  | 1 | 6.61 | 0.1 | 0.66 |
|  | 1 | 14.34 | 0.1 | 1.43 |
|  | 1 | 7.53 | 0.1 | 0.75 |
| rotonda juan carlos 1 | 1 | 9.03 | 0.1 | 0.90 |
|  | 1 | 9.01 | 0.1 | 0.90 |
| adoquin |  |  |  |  |
| rotonda santo amaro | 1 | 25.21 | 0.1 | 2.52 |
|  | 1 | 15.08 | 0.1 | 1.51 |
|  | 1 | 17.79 | 0.1 | 1.78 |
|  | 1 | 35.11 | 0.1 | 3.51 |
| avda de lugo | 1 | 12.72 | 0.1 | 1.27 |
|  | 1 | 13.78 | 0.1 | 1.38 |
| rotonda juan carlos 1 | 1 | 30.85 | 0.1 | 3.09 |
|  | 1 | 4.43 | 0.1 | 0.44 |
|  | 1 | 4.78 | 0.1 | 0.48 |
|  | 1 | 6.2 | 0.1 | 0.62 |
|  | 1 | 5.65 | 0.1 | 0.57 |
|  | 1 | 4.47 | 0.1 | 0.45 |
|  | 1 | 4.45 | 0.1 | 0.45 |
|  | 1 | 5.34 | 0.1 | 0.53 |
|  | 1 | 4.15 | 0.1 | 0.42 |
|  | 1 | 9.72 | 0.1 | 0.97 |
|  | 1 | 2.06 | 0.1 | 0.21 |
|  | 1 | 7.7 | 0.1 | 0.77 |
|  | 1 | 6.18 | 0.1 | 0.62 |
|  | 1 | 38.97 | 0.1 | 3.90 |
| rua ciriña | 1 | 270.26 | 0.2 | 54.05 |
| Total |  |  |  | 403.99 |

**02.05** ML BORDILLO DE GRANITO 25x50 (02/10/2008)
165.9 ML × 69.88 = 11593.09

| Código | Ud | Descripción | Rendimiento | Precio | Importe |
|---|---|---|---|---|---|
| AUX005 | M3. | MORTERO M-450 PUESTO A PIE DE OBRA. (material; 02/10/2008) | 0.001 | 71.45 | 0.07 |
| AUX007 | M3. | HORMIGÓN HM-20/B/25/I, PIE DE OBRA (material; 02/10/2008) | 0.038 | 77.23 | 2.93 |
| 030604 | ML | bordillo granito 25*50 (02/01/2013) | 1 | 55 | 55.00 |
| MAQ015 | h. | Retroexcavadora neumát. 0,60m3 (100CV). (maquinaria; 03/10/2008) | 0.033 | 34.08 | 1.12 |
| MDO002 | h. | Oficial de 1ª (mano de obra; 02/10/2008) | 0.3 | 11.66 | 3.50 |
| MDO005 | h. | Peón ordinario (mano de obra; 11/11/2008) | 0.3 | 11.03 | 3.31 |
| %CI001 | % | Costes indirectos (03/10/2008) | 6 % | 65.93 | 3.96 |
|  |  | Total |  |  | 69.88 |

| Medición | Uds. | Largo | Parcial |
|---|---|---|---|
| formacion de bolardos | 42 | 2.2 | 92.40 |
|  | 42 | 1.75 | 73.50 |
| Total |  |  | 165.9 |

**02.06** ML BANDA GRANITO 25*10
1126.01 ML × 32.22 = 36280.04
Pavimento de calles mixtas colocado en bandas según planos en losas de granito a elexir pola dirección facultativa de 40 cm x largo libre e 10 cm de espesor, acabado abujxrdado en caras vistas, seleccionado, con densidad superior a 2500 kg/m3, resistencia compresión superior a 1300 kg/cm2, coeficiente de desgaste inferior a 0,13, absorción máxima de auga de un 1,4% e resistencia a conxelación superior a 20 ciclos. Colocadas con xunta de 5 mm. sobre capa de 5 cm. de morteiro de cemento y arena 1:6 (M-40). as xuntas encheranse con morteiro deformable e impermeable, tipo FLEX-FUGE de BETTOR ou similar, i/pp de corte de piezas especiais. Totalmente terminado, incluindo recortes e limpieza.

| Código | Ud | Descripción | Rendimiento | Precio | Importe |
|---|---|---|---|---|---|
| U01FS015 | M2 | Mano obra soladoGRANITO (mano de obra; 28/11/2012) | 0.8 | 10 | 8.00 |
| U01AA011 | Hr | Peón suelto | 0.25 | 14.41 | 3.60 |
| U17AA038 | M2 | lousa de granito (material; 28/11/2012) | 0.25 | 55 | 13.75 |
| A01JF206 | M3 | MORTERO CEM. (1/6) M 5 c/ A. MIGA (material) | 0.08 | 74.12 | 5.93 |
| %CI | % | Costes indirectos..(s/total) | 3 % | 31.28 | 0.94 |
|  |  | Total |  |  | 32.22 |

| Medición | Uds. | Largo | Parcial |
|---|---|---|---|
| rotonda santo amaro |  |  |  |
|  | 1 | 6.06 | 6.06 |
|  | 1 | 7.36 | 7.36 |
|  | 1 | 8.99 | 8.99 |
|  | 1 | 2.68 | 2.68 |
|  | 1 | 1.89 | 1.89 |
|  | 1 | 6.8 | 6.80 |
|  | 1 | 8.34 | 8.34 |
|  | 1 | 5.19 | 5.19 |
|  | 1 | 5.72 | 5.72 |
|  | 1 | 6.14 | 6.14 |
|  | 1 | 5.04 | 5.04 |
|  | 1 | 5.74 | 5.74 |
|  | 1 | 3.18 | 3.18 |
|  | 1 | 5.03 | 5.03 |
|  | 1 | 6.24 | 6.24 |
|  | 1 | 2.09 | 2.09 |
|  | 1 | 2.59 | 2.59 |
|  | 1 | 2.75 | 2.75 |
|  | 1 | 3.39 | 3.39 |
| avda de lugo |  |  |  |
|  | 1 | 4 | 4.00 |
|  | 1 | 6.42 | 6.42 |
|  | 1 | 0.6 | 0.60 |
|  | 2 | 1.95 | 3.90 |
|  | 2 | 3.43 | 6.86 |
|  | 3 | 5.33 | 15.99 |
|  | 1 | 4.5 | 4.50 |
|  | 1 | 6.42 | 6.42 |
|  | 2 | 10.41 | 20.82 |
|  | 1 | 10.36 | 10.36 |
|  | 1 | 10.4 | 10.40 |
|  | 1 | 10.62 | 10.62 |
|  | 1 | 10.67 | 10.67 |
|  | 2 | 10.75 | 21.50 |
|  | 2 | 10.77 | 21.54 |
|  | 2 | 11 | 22.00 |
|  | 2 | 11.2 | 22.40 |
|  | 2 | 11.12 | 22.24 |
|  | 2 | 11.04 | 22.08 |
|  | 2 | 10.95 | 21.90 |
|  | 2 | 10.89 | 21.78 |
|  | 3 | 4.5 | 13.50 |
|  | 2 | 124.95 | 249.90 |
|  | 1 | 125.85 | 125.85 |
|  | 1 | 4.5 | 4.50 |
|  | 1 | 135.34 | 135.34 |
|  | 4 | 2.99 | 11.96 |
|  | 4 | 3 | 12.00 |
|  | 2 | 2.76 | 5.52 |
|  | 2 | 3.39 | 6.78 |
|  | 2 | 3.29 | 6.58 |
| rotonda juan carlos 1 |  |  |  |
|  | 1 | 2.48 | 2.48 |
|  | 2 | 7.4 | 14.80 |
|  | 3 | 7.4 | 22.20 |
|  | 1 | 6.26 | 6.26 |
|  | 1 | 5.91 | 5.91 |
|  | 1 | 2.91 | 2.91 |
|  | 1 | 8.59 | 8.59 |
|  | 1 | 5.9 | 5.90 |
|  | 1 | 2.58 | 2.58 |
|  | 1 | 6.07 | 6.07 |
| rua ciriña | 1 | 12.25 | 12.25 |
|  | 4 | 4.2 | 16.80 |
|  | 4 | 5.63 | 22.52 |
|  | 1 | 14.71 | 14.71 |
|  | 2 | 3 | 6.00 |
|  | 2 | 7 | 14.00 |
|  | 1 | 4.27 | 4.27 |
|  | 1 | 3.61 | 3.61 |
| Total |  |  | 1126.01 |

**02.07** ml BORDILLO GRA GRIS 30X25 ABUJXRD. S/FORM. (02/10/2008)
779.69 ml × 48.68 = 37955.31
M. Bordillo de pedra de granito gris (Alba, Mondariz, Morrazo, etc.) de dimensions 30x25 cm., abuxardado , con chaflán, asentado sobre base de formigón HM-20/B/25/I , encintado con morteiro de cemento M-450, incluso excavación ey retirada de sobrantes a vertedero.

| Código | Ud | Descripción | Rendimiento | Precio | Importe |
|---|---|---|---|---|---|
| AUX005 | M3. | MORTERO M-450 PUESTO A PIE DE OBRA. | 0.001 | 71.45 | 0.07 |
| AUX007 | M3. | HORMIGÓN HM-20/B/25/I, PIE DE OBRA | 0.038 | 77.23 | 2.93 |
| 03.06.04 | M | Bordillo grani. 30X25 achafl. abujard. (28/11/2012) | 1 | 35 | 35.00 |
| MAQ015 | h. | Retroexcavadora neumát. 0,60m3 (100CV). | 0.033 | 34.08 | 1.12 |
| MDO002 | h. | Oficial de 1ª | 0.3 | 11.66 | 3.50 |
| MDO005 | h. | Peón ordinario | 0.3 | 11.03 | 3.31 |
| %CI001 | % | Costes indirectos | 6 % | 45.93 | 2.76 |
|  |  | Total |  |  | 48.68 |

| Medición | Uds. | Largo | Parcial |
|---|---|---|---|
|  | 1 | 103.92 | 103.92 |
|  | 1 | 72.46 | 72.46 |
|  | 1 | 48.86 | 48.86 |
|  | 2 | 10.15 | 20.30 |
|  | 3 | 22.5 | 67.50 |
|  | 1 | 29.5 | 29.50 |
|  | 1 | 5.5 | 5.50 |
|  | 1 | 44.56 | 44.56 |
|  | 1 | 43.44 | 43.44 |
|  | 1 | 59.43 | 59.43 |
|  | 1 | 55.05 | 55.05 |
|  | 1 | 5.5 | 5.50 |
|  | 4 | 10.15 | 40.60 |
|  | 2 | 13.65 | 27.30 |
|  | 3 | 10.15 | 30.45 |
|  | 1 | 33.95 | 33.95 |
|  | 1 | 35.48 | 35.48 |
|  | 1 | 55.89 | 55.89 |
| Total |  |  | 779.69 |

**02.08** ML BANDA DE GRANITO 15*10
545.05 ML × 28.33 = 15441.27
Pavimento de calles mixtas colocado en bandas según planos en losas de granito a elexir pola dirección facultativa de 40 cm x largo libre e 20 cm de espesor, acabado abujxrdado en caras vistas, seleccionado, con densidad superior a 2500 kg/m3, resistencia compresión superior a 1300 kg/cm2, coeficiente de desgaste inferior a 0,13, absorción máxima de auga de un 1,4% e resistencia a conxelación superior a 20 ciclos. Colocadas con xunta de 5 mm. sobre capa de 5 cm. de morteiro de cemento y arena 1:6 (M-40). as xuntas encheranse con morteiro deformable e impermeable, tipo FLEX-FUGE de BETTOR ou similar, i/pp de corte de piezas especiais. Totalmente terminado, incluindo recortes e limpieza.

| Código | Ud | Descripción | Rendimiento | Precio | Importe |
|---|---|---|---|---|---|
| U01FS015 | M2 | Mano obra soladoGRANITO | 0.9 | 10 | 9.00 |
| U01AA011 | Hr | Peón suelto | 0.3 | 14.41 | 4.32 |
| U17AA038 | M2 | lousa de granito | 0.15 | 55 | 8.25 |
| A01JF206 | M3 | MORTERO CEM. (1/6) M 5 c/ A. MIGA | 0.08 | 74.12 | 5.93 |
| %CI | % | Costes indirectos..(s/total) | 3 % | 27.50 | 0.83 |
|  |  | Total |  |  | 28.33 |

| Medición | Uds. | Largo | Parcial |
|---|---|---|---|
|  | 1 | 50.33 | 50.33 |
|  | 1 | 24.8 | 24.80 |
|  | 1 | 29.55 | 29.55 |
|  | 1 | 38.84 | 38.84 |
|  | 1 | 28.88 | 28.88 |
|  | 1 | 22.07 | 22.07 |
|  | 1 | 49.53 | 49.53 |
|  | 1 | 27 | 27.00 |
|  | 1 | 22.79 | 22.79 |
|  | 1 | 49.16 | 49.16 |
|  | 1 | 49.6 | 49.60 |
|  | 1 | 10.7 | 10.70 |
|  | 1 | 9 | 9.00 |
|  | 1 | 132.8 | 132.80 |
| Total |  |  | 545.05 |

**02.09** M2 PAVIMENTO FORMIGÓN SEMIPULIDO
420.5 M2 × 26.42 = 11109.61
M2. Pavimento de 15 cm. de espesor con hormigón armado, vibrado, de resistencia característica HP-40., tamaño máximo 20 mm. e consistencia plástica, acabado con textura superficial semipulido, para calzadas. doble mallazo 15*15*6, vertido, vibrado e curado

| Código | Ud | Descripción | Rendimiento | Precio | Importe |
|---|---|---|---|---|---|
| U01AA501 | Hr | Cuadrilla A (mano de obra) | 0.15 | 38.23 | 5.73 |
| A02AA510 | M3 | HORMIGÓN HP-40 (material) | 0.15 | 95.88 | 14.38 |
| U37GA000 | Hr | Regla vibradora (maquinaria) | 0.03 | 1.45 | 0.04 |
| U01FA201 | Hr | Oficial 1ª ferralla | 0.03 | 18 | 0.54 |
| U01FA204 | Hr | Ayudante ferralla | 0.03 | 16.5 | 0.50 |
| U06AA001 | Kg | Alambre atar 1,3 mm. | 0.015 | 1.13 | 0.02 |
| U06HA015 | M2 | Mallazo electrosoldado 15x15 d=6 | 2.2 | 2.02 | 4.44 |
| %CI | % | Costes indirectos..(s/total) | 3 % | 25.65 | 0.77 |
|  |  | Total |  |  | 26.42 |

| Medición | Uds. | Largo | Parcial |
|---|---|---|---|
|  | 9 | 19.79 | 178.11 |
|  | 2 | 26.62 | 53.24 |
|  | 3 | 43.87 | 131.61 |
|  | 1 | 57.54 | 57.54 |
| Total |  |  | 420.5 |

**02.10** T. MEZCLA BITUM. CALIENTE D-12 I/BETÚN, ROD. (02/10/2008)
628.12 T. × 46.38 = 29132.21
T. mezcla bituminosa en quente tipo D-12, en capa de rodadura, incluso betún, extendido, compactación e recorte de xuntas. vertido en dos capas de 4 cm. cada una, incluso puesta a cota de arquetas existentes

| Código | Ud | Descripción | Rendimiento | Precio | Importe |
|---|---|---|---|---|---|
| AUX017 | T. | MEZCLA BITUM. CALIENTE D-12, EN OBRA (material; 02/10/2008) | 1 | 26.41 | 26.41 |
| LBI001 | T. | Betún asfáltico B 50/70 (UNE EN 12591) (material; 03/10/2008) | 0.055 | 275 | 15.13 |
| MAQ006 | h. | Compactador vibratorio 12 T. (maquinaria; 02/10/2008) | 0.013 | 19.17 | 0.25 |
| MAQ007 | h. | Compactador neumático 18 T. (maquinaria; 03/10/2008) | 0.013 | 22.47 | 0.29 |
| MAQ011 | h. | Extendedora de aglomerado. (maquinaria; 03/10/2008) | 0.013 | 61.48 | 0.80 |
| MDO001 | h. | Capataz (mano de obra; 02/10/2008) | 0.013 | 11.73 | 0.15 |
| MDO005 | h. | Peón ordinario | 0.065 | 11.03 | 0.72 |
| %CI001 | % | Costes indirectos | 6 % | 43.75 | 2.63 |
|  |  | Total |  |  | 46.38 |

| Medición | Uds. | Largo | Ancho | Alto | Parcial |
|---|---|---|---|---|---|
|  | 1 | 3244.44 | 0.08 | 2.42 | 628.12 |
| Total |  |  |  |  | 628.12 |

**02.11** M2. ACERA BALDOSA GRIS ROMBO 40*60 (02/10/2008)
1689.19 M2. × 31.86 = 53817.59
M2. pavimento de acera con baldosa de PAVISA modelo rombo 40*60 color a elegir por la D.F., o similar, , granallado ou baixorelieve, clase de rotura 7, clase de desgaste D(<20) e clase a flexión T, formato 40x40x4 cm e colores estandar s/norma UNE 1270021; asentada sobre base de formigón HM-20/B/25/I de 15 cm e chapa de morteiro de agarre de 2, incluso , lechada, posta a rasante de arquetas e ejecución de xuntas. incluso p.p. de señalizacion de paso de peaotenes con movilidad reducida realizada con piezas de baldosa con acabado direccional e de botons, segun indicaciones de la D.F, incluso p.p. de puesta en nueva cota de arquetas exisentes, con suministro de marco y tapa rellenable

| Código | Ud | Descripción | Rendimiento | Precio | Importe |
|---|---|---|---|---|---|
| AUX005 | M3. | MORTERO M-450 PUESTO A PIE DE OBRA. | 0.03 | 71.45 | 2.144 |
| AUX018 | M3. | LECHADA CEMENTO BLANCO/COLOR A MANO. (material; 02/10/2008) | 0.001 | 86.66 | 0.087 |
| BAL4060 | m2 | baldosa rombos 40*60 granallado gris (09/11/2012) | 1 | 15 | 15.000 |
| MDO002 | h. | Oficial de 1ª | 0.4 | 11.66 | 4.664 |
| MDO005 | h. | Peón ordinario | 0.4 | 11.03 | 4.412 |
| 03070001 | ud | tapa rellenable 40*40 (11/02/2013) | 0.05 | 75 | 3.750 |
| %CI001 | % | Costes indirectos | 6 % | 30.057 | 1.803 |
|  |  | Total |  |  | 31.86 |

| Medición | Uds. | Largo | Parcial |
|---|---|---|---|
| baldosa acera |  |  |  |
| rotonda de santo amaro | 1 | 47.94 | 47.94 |
|  | 1 | 13.21 | 13.21 |
|  | 1 | 14.94 | 14.94 |
|  | 1 | 51.24 | 51.24 |
|  | 1 | 46.47 | 46.47 |
|  | 1 | 14.42 | 14.42 |
|  | 1 | 30.12 | 30.12 |
|  | 1 | 97.45 | 97.45 |
|  | 1 | 28.61 | 28.61 |
|  | 1 | 30.43 | 30.43 |
|  | 1 | 43.26 | 43.26 |
|  | 1 | 9.79 | 9.79 |
|  | 1 | 9.14 | 9.14 |
|  | 1 | 35.2 | 35.20 |
|  | 1 | 17.73 | 17.73 |
|  | 1 | 7.13 | 7.13 |
|  | 1 | 9.86 | 9.86 |
|  | 1 | 41.88 | 41.88 |
|  | 1 | 38.28 | 38.28 |
|  | 1 | 15.1 | 15.10 |
|  | 1 | 27.51 | 27.51 |
|  | 1 | 4.02 | 4.02 |
|  | 1 | 5.16 | 5.16 |
|  | 1 | 27.87 | 27.87 |
| avda de lugo |  |  |  |
|  | 1 | 7.8 | 7.80 |
|  | 1 | 7.82 | 7.82 |
|  | 1 | 4.09 | 4.09 |
|  | 1 | 47.28 | 47.28 |
|  | 1 | 4.12 | 4.12 |
|  | 1 | 47.08 | 47.08 |
|  | 1 | 3.57 | 3.57 |
|  | 1 | 62.57 | 62.57 |
|  | 1 | 3.6 | 3.60 |
|  | 1 | 47.54 | 47.54 |
|  | 1 | 3.58 | 3.58 |
|  | 1 | 57 | 57.00 |
|  | 1 | 4.25 | 4.25 |
|  | 1 | 3.1 | 3.10 |
|  | 1 | 7.17 | 7.17 |
|  | 1 | 3.1 | 3.10 |
|  | 1 | 7.08 | 7.08 |
|  | 1 | 5.18 | 5.18 |
| rotonda juan carlos 1 | 1 | 157.31 | 157.31 |
|  | 1 | 28.66 | 28.66 |
|  | 1 | 23.4 | 23.40 |
|  | 1 | 33.05 | 33.05 |
|  | 1 | 45.89 | 45.89 |
|  | 1 | 40.86 | 40.86 |
|  | 1 | 28.6 | 28.60 |
|  | 1 | 42.53 | 42.53 |
|  | 1 | 35.59 | 35.59 |
|  | 1 | 52.43 | 52.43 |
|  | 1 | 27.11 | 27.11 |
|  | 1 | 12.41 | 12.41 |
|  | 1 | 13.62 | 13.62 |
|  | 1 | 20.95 | 20.95 |
|  | 1 | 20.89 | 20.89 |
|  | 1 | 13.09 | 13.09 |
|  | 1 | 12.89 | 12.89 |
|  | 1 | 56.32 | 56.32 |
|  | 1 | 30.9 | 30.90 |
| Total |  |  | 1689.19 |

**02.12** m2 ACERA BALDOSA DIRECCIONAL 30*30 (02/10/2008)
83.95 m2 × 25.23 = 2118.06

| Código | Ud | Descripción | Rendimiento | Precio | Importe |
|---|---|---|---|---|---|
| AUX005 | M3. | MORTERO M-450 PUESTO A PIE DE OBRA. | 0.03 | 71.45 | 2.14 |
| AUX018 | M3. | LECHADA CEMENTO BLANCO/COLOR A MANO. | 0.001 | 86.66 | 0.09 |
| 031103 | M2 | baldosa direccional (02/01/2013) | 1 | 12.5 | 12.50 |
| MDO002 | h. | Oficial de 1ª | 0.4 | 11.66 | 4.66 |
| MDO005 | h. | Peón ordinario | 0.4 | 11.03 | 4.41 |
| %CI001 | % | Costes indirectos | 6 % | 23.80 | 1.43 |
|  |  | Total |  |  | 25.23 |

| Medición | Uds. | Largo | Parcial |
|---|---|---|---|
| baldosa direccional |  |  |  |
| rotonda santo amaro | 1 | 8.79 | 8.79 |
|  | 1 | 4.98 | 4.98 |
|  | 1 | 6.56 | 6.56 |
|  | 1 | 6.87 | 6.87 |
| avda de lugo | 1 | 10.23 | 10.23 |
|  | 1 | 6.61 | 6.61 |
|  | 1 | 14.34 | 14.34 |
|  | 1 | 7.53 | 7.53 |
| rotonda juan carlos 1 | 1 | 9.03 | 9.03 |
|  | 1 | 9.01 | 9.01 |
| Total |  |  | 83.95 |

**02.13** m2 PAVIMENTO ADOQUIN (02/10/2008)
329.25 m2 × 28.84 = 9495.57

| Código | Ud | Descripción | Rendimiento | Precio | Importe |
|---|---|---|---|---|---|
| AUX005 | M3. | MORTERO M-450 PUESTO A PIE DE OBRA. | 0.03 | 71.45 | 2.14 |
| 031203 | M2 | ADOQUIN (02/01/2013) | 1 | 16 | 16.00 |
| MDO002 | h. | Oficial de 1ª | 0.4 | 11.66 | 4.66 |
| MDO005 | h. | Peón ordinario | 0.4 | 11.03 | 4.41 |
| %CI001 | % | Costes indirectos | 6 % | 27.21 | 1.63 |
|  |  | Total |  |  | 28.84 |

| Medición | Uds. | Largo | Parcial |
|---|---|---|---|
| rotonda santo amaro | 1 | 25.21 | 25.21 |
|  | 1 | 15.08 | 15.08 |
|  | 1 | 17.79 | 17.79 |
|  | 1 | 35.11 | 35.11 |
|  | 1 | 5.31 | 5.31 |
|  | 1 | 4.45 | 4.45 |
| avda de lugo | 1 | 12.72 | 12.72 |
|  | 1 | 13.78 | 13.78 |
|  | 6 | 0.85 | 5.10 |
|  | 4 | 11.25 | 45.00 |
|  | 1 | 14.75 | 14.75 |
| rotonda juan carlos 1 | 1 | 30.85 | 30.85 |
|  | 1 | 4.43 | 4.43 |
|  | 1 | 4.78 | 4.78 |
|  | 1 | 6.2 | 6.20 |
|  | 1 | 5.65 | 5.65 |
|  | 1 | 4.47 | 4.47 |
|  | 1 | 4.45 | 4.45 |
|  | 1 | 5.34 | 5.34 |
|  | 1 | 4.15 | 4.15 |
|  | 1 | 9.72 | 9.72 |
|  | 1 | 2.06 | 2.06 |
|  | 1 | 7.7 | 7.70 |
|  | 1 | 6.18 | 6.18 |
|  | 1 | 38.97 | 38.97 |
| Total |  |  | 329.25 |

**02.14** M. CAZ BORDILLO HM-20/B/25/I 0.30X0.10 M. (24/08/2008)
563.93 M. × 16.36 = 9225.89
Ml. Caz de bordillo en HM-20/B/25/I, de 0.30x0.10 m., reforzado con fibras de acero trefilado de relación L/D=65 y una dosificación de 25 kg/m3., incluso corte con disco y demolición del pavimento, excavación y carga, vertido, vibrtado y fratasado del hormigón, juntas y retirada de sobrantes a vertedero.

| Código | Ud | Descripción | Rendimiento | Precio | Importe |
|---|---|---|---|---|---|
| AUX007 | M3. | HORMIGÓN HM-20/B/25/I, PIE DE OBRA | 0.03 | 77.23 | 2.32 |
| SID069 | Kg. | Fibra acero trefi. refuer. horm. l/d=65 (material; 24/08/2008) | 0.75 | 1.27 | 0.95 |
| MAQ004 | h. | Camión basculante 10 m3 (15 t) (maquinaria; 02/10/2008) | 0.085 | 24.59 | 2.09 |
| MAQ017 | h. | Vibrador de aguja (maquinaria; 03/10/2008) | 0.025 | 4.52 | 0.11 |
| MAQ020 | h. | Compresor móvil, incluso martillos y acc. (maquinaria; 03/10/2008) | 0.166 | 9.02 | 1.50 |
| MAQ021 | h. | Sierra cortadora. (maquinaria; 03/10/2008) | 0.05 | 12.02 | 0.60 |
| MDO002 | h. | Oficial de 1ª | 0.216 | 11.66 | 2.52 |
| MDO005 | h. | Peón ordinario | 0.485 | 11.03 | 5.35 |
| %CI001 | % | Costes indirectos | 6 % | 15.44 | 0.93 |
|  |  | Total |  |  | 16.36 |

| Medición | Uds. | Largo | Parcial |
|---|---|---|---|
| ROTONDA SANTO AMARO | 1 | 33.9 | 33.90 |
|  | 1 | 37.36 | 37.36 |
|  | 1 | 16.55 | 16.55 |
|  | 1 | 36.24 | 36.24 |
| AVDA. de lugo | 2 | 116.08 | 232.16 |
| rotonda juancarlos 1 | 1 | 51.37 | 51.37 |
|  | 1 | 50.12 | 50.12 |
|  | 1 | 21.18 | 21.18 |
|  | 1 | 27.28 | 27.28 |
|  | 1 | 57.77 | 57.77 |
| Total |  |  | 563.93 |

**02.15** m2 PAVIMENTO HORMIGON BARRIDO
1503.1 m2 × 27.36 = 41124.82
M2. Pavimento de 15 cm. de espesor con hormigón coloreado en negro armado , vibrado, de resistencia característica HP-40., tamaño máximo 20 mm. e consistencia plástica, acabado con textura superficial barrido, para aceras. mallazo 15*15*6, vertido, vibrado e curado, incluso p.p. de puesta en cota de arquetas y suministro de marco y tapa de fundicion rellenable con el mismo acabado que el pavimento.

| Código | Ud | Descripción | Rendimiento | Precio | Importe |
|---|---|---|---|---|---|
| U01AA501 | Hr | Cuadrilla A | 0.1 | 38.23 | 3.82 |
| A02AA510 | M3 | HORMIGÓN HP-40 | 0.15 | 95.88 | 14.38 |
| 021503 | ud | tinte negro (08/02/2013) | 1 | 2 | 2.00 |
| U37GA000 | Hr | Regla vibradora | 0.03 | 1.45 | 0.04 |
| U01FA201 | Hr | Oficial 1ª ferralla | 0.01 | 18 | 0.18 |
| U01FA204 | Hr | Ayudante ferralla | 0.01 | 16.5 | 0.17 |
| 03070001 | ud | tapa rellenable 40*40 | 0.05 | 75 | 3.75 |
| U06HA015 | M2 | Mallazo electrosoldado 15x15 d=6 | 1.1 | 2.02 | 2.22 |
| %CI | % | Costes indirectos..(s/total) | 3 % | 26.56 | 0.80 |
|  |  | Total |  |  | 27.36 |

| Medición | Uds. | Largo | Parcial |
|---|---|---|---|
| avda de lugo | 1 | 10.7 | 10.70 |
|  | 1 | 2.49 | 2.49 |
|  | 1 | 15.06 | 15.06 |
|  | 1 | 2.22 | 2.22 |
|  | 1 | 0.91 | 0.91 |
|  | 1 | 8.76 | 8.76 |
|  | 1 | 7.21 | 7.21 |
|  | 1 | 4.39 | 4.39 |
|  | 1 | 6.74 | 6.74 |
|  | 1 | 8.97 | 8.97 |
|  | 1 | 7.8 | 7.80 |
|  | 1 | 3.83 | 3.83 |
|  | 1 | 11.05 | 11.05 |
|  | 1 | 4.55 | 4.55 |
|  | 1 | 5.88 | 5.88 |
|  | 1 | 7.65 | 7.65 |
|  | 1 | 34.75 | 34.75 |
|  | 1 | 17.25 | 17.25 |
|  | 1 | 45.67 | 45.67 |
|  | 1 | 5.82 | 5.82 |
|  | 1 | 7.56 | 7.56 |
|  | 1 | 36.16 | 36.16 |
|  | 1 | 17.25 | 17.25 |
|  | 1 | 45.67 | 45.67 |
|  | 1 | 6.24 | 6.24 |
|  | 1 | 7.65 | 7.65 |
|  | 1 | 38.23 | 38.23 |
|  | 1 | 17.25 | 17.25 |
|  | 1 | 45.67 | 45.67 |
|  | 1 | 6.45 | 6.45 |
|  | 1 | 7.65 | 7.65 |
|  | 1 | 51.96 | 51.96 |
|  | 1 | 30.7 | 30.70 |
|  | 1 | 61.44 | 61.44 |
|  | 1 | 6.48 | 6.48 |
|  | 1 | 7.65 | 7.65 |
|  | 1 | 52.72 | 52.72 |
|  | 1 | 30.7 | 30.70 |
|  | 1 | 61.44 | 61.44 |
|  | 1 | 6.7 | 6.70 |
|  | 1 | 7.65 | 7.65 |
|  | 1 | 42.61 | 42.61 |
|  | 1 | 17.25 | 17.25 |
|  | 1 | 45.67 | 45.67 |
|  | 1 | 7.26 | 7.26 |
|  | 1 | 7.65 | 7.65 |
|  | 1 | 42.95 | 42.95 |
|  | 1 | 17.25 | 17.25 |
|  | 1 | 45.67 | 45.67 |
|  | 1 | 7.1 | 7.10 |
|  | 1 | 7.65 | 7.65 |
|  | 1 | 41.96 | 41.96 |
|  | 1 | 17.25 | 17.25 |
|  | 1 | 45.67 | 45.67 |
|  | 1 | 6.91 | 6.91 |
|  | 1 | 7.65 | 7.65 |
|  | 1 | 41.05 | 41.05 |
|  | 1 | 17.25 | 17.25 |
|  | 1 | 45.67 | 45.67 |
|  | 1 | 6.81 | 6.81 |
|  | 1 | 7.65 | 7.65 |
|  | 1 | 9.15 | 9.15 |
|  | 1 | 3.92 | 3.92 |
|  | 1 | 10.35 | 10.35 |
|  | 1 | 3.1 | 3.10 |
|  | 1 | 9.13 | 9.13 |
|  | 1 | 3.92 | 3.92 |
|  | 1 | 10.35 | 10.35 |
|  | 1 | 3.1 | 3.10 |
|  | 1 | 6.72 | 6.72 |
|  | 1 | 7.65 | 7.65 |
| rua ciriña | 1 | 20.37 | 20.37 |
|  | 1 | 6.31 | 6.31 |
|  | 1 | 17.38 | 17.38 |
|  | 1 | 9.6 | 9.60 |
|  | 1 | 7.05 | 7.05 |
|  | 1 | 29 | 29.00 |
|  | 1 | 11.25 | 11.25 |
|  | 1 | 39.45 | 39.45 |
|  | 1 | 9.6 | 9.60 |
|  | 1 | 7.05 | 7.05 |
|  | 1 | 13.1 | 13.10 |
|  | 1 | 4.8 | 4.80 |
|  | 1 | 16.9 | 16.90 |
| Total |  |  | 1503.1 |

## 03 RED DE AGUAS PLUVIALES
Importe: 120190.92

**D02HF201** M3 EXCAV. MECÁN. ZANJAS T. DURO
1525.9 M3 × 11.26 = 17181.63
M3. Excavación, con retroexcavadora, de terrenos de consistencia dura, con extracción de tierras a los bordes, i/p.p. de costes indirectos.

| Código | Ud | Descripción | Rendimiento | Precio | Importe |
|---|---|---|---|---|---|
| U01AA011 | Hr | Peón suelto | 0.24 | 14.41 | 3.46 |
| A03CF005 | Hr | RETROEXCAVADORA S/NEUMÁT 117 CV (material) | 0.112 | 66.72 | 7.47 |
| %CI | % | Costes indirectos..(s/total) | 3 % | 10.93 | 0.33 |
|  |  | Total |  |  | 11.26 |

| Medición | Uds. | Largo | Ancho | Alto | Parcial |
|---|---|---|---|---|---|
|  | 1 | 16.15 | 1 | 2.5 | 40.38 |
|  | 1 | 12.1 | 1 | 2.5 | 30.25 |
|  | 1 | 34.61 | 1 | 2.5 | 86.53 |
|  | 1 | 19.65 | 1 | 2.5 | 49.13 |
|  | 1 | 20.05 | 1 | 2.5 | 50.13 |
|  | 1 | 20.25 | 1 | 2.5 | 50.63 |
|  | 1 | 19.95 | 1 | 2.5 | 49.88 |
|  | 1 | 26.05 | 1 | 2.5 | 65.13 |
|  | 1 | 32 | 1 | 2.5 | 80.00 |
|  | 1 | 30.55 | 1 | 2.5 | 76.38 |
|  | 1 | 17.15 | 1 | 2.5 | 42.88 |
|  | 1 | 12.3 | 1 | 2.5 | 30.75 |
|  | 1 | 14.5 | 1 | 2.5 | 36.25 |
|  | 1 | 18.71 | 1 | 2.5 | 46.78 |
|  | 1 | 22.92 | 1 | 2.5 | 57.30 |
|  | 1 | 7.68 | 1 | 2.5 | 19.20 |
|  | 1 | 25.21 | 1 | 2.5 | 63.03 |
|  | 1 | 20 | 1 | 2.5 | 50.00 |
|  | 1 | 20.3 | 1 | 2.5 | 50.75 |
|  | 1 | 20 | 1 | 2.5 | 50.00 |
|  | 1 | 20.25 | 1 | 2.5 | 50.63 |
|  | 1 | 25.55 | 1 | 2.5 | 63.88 |
|  | 1 | 24.65 | 1 | 2.5 | 61.63 |
|  | 1 | 22 | 1 | 2.5 | 55.00 |
|  | 1 | 20.1 | 1 | 2.5 | 50.25 |
|  | 1 | 13.4 | 1 | 2.5 | 33.50 |
|  | 1 | 14.25 | 1 | 2.5 | 35.63 |
|  | 1 | 28 | 1 | 2.5 | 70.00 |
|  | 1 | 32 | 1 | 2.5 | 80.00 |
| Total |  |  |  |  | 1525.9 |

**D02TF351** M3 RELLENO Y COMPAC. MECÁN. C/APORT.
1220.66 M3 × 25.38 = 30980.35
M3. Relleno, extendido y compactado de tierras, por medios mecánicos, en tongadas de 30 cm. de espesor, i/aporte de las mismas, regado y p.p. de costes indirectos.

| Código | Ud | Descripción | Rendimiento | Precio | Importe |
|---|---|---|---|---|---|
| U01AA011 | Hr | Peón suelto | 0.04 | 14.41 | 0.58 |
| U04PY001 | M3 | Agua | 0.4 | 1.44 | 0.58 |
| A03CA005 | Hr | CARGADORA S/NEUMÁTICOS C=1,30 M3 | 0.028 | 58.8 | 1.65 |
| A03CI010 | Hr | MOTONIVELADORA C/ESCARIF. 110 CV (material) | 0.012 | 63.64 | 0.76 |
| A03FB010 | Hr | CAMIÓN BASCULANTE 10 Tn. | 0.032 | 73.32 | 2.35 |
| U02FP021 | Hr | Rulo autopropulsado 10 a 12 T (maquinaria) | 0.072 | 40 | 2.88 |
| U04AF400 | M3 | Zahorra natural (material) | 1.1 | 14.4 | 15.84 |
| %CI | % | Costes indirectos..(s/total) | 3 % | 24.64 | 0.74 |
|  |  | Total |  |  | 25.38 |

| Medición | Uds. | Largo | Ancho | Alto | Parcial |
|---|---|---|---|---|---|
|  | 1 | 16.15 | 1 | 2 | 32.30 |
|  | 1 | 12.1 | 1 | 2 | 24.20 |
|  | 1 | 34.61 | 1 | 2 | 69.22 |
|  | 1 | 19.65 | 1 | 2 | 39.30 |
|  | 1 | 20.05 | 1 | 2 | 40.10 |
|  | 1 | 20.25 | 1 | 2 | 40.50 |
|  | 1 | 19.95 | 1 | 2 | 39.90 |
|  | 1 | 26.05 | 1 | 2 | 52.10 |
|  | 1 | 32 | 1 | 2 | 64.00 |
|  | 1 | 30.55 | 1 | 2 | 61.10 |
|  | 1 | 17.15 | 1 | 2 | 34.30 |
|  | 1 | 12.3 | 1 | 2 | 24.60 |
|  | 1 | 14.5 | 1 | 2 | 29.00 |
|  | 1 | 18.71 | 1 | 2 | 37.42 |
|  | 1 | 22.92 | 1 | 2 | 45.84 |
|  | 1 | 7.68 | 1 | 2 | 15.36 |
|  | 1 | 25.21 | 1 | 2 | 50.42 |
|  | 1 | 20 | 1 | 2 | 40.00 |
|  | 1 | 20.3 | 1 | 2 | 40.60 |
|  | 1 | 20 | 1 | 2 | 40.00 |
|  | 1 | 20.25 | 1 | 2 | 40.50 |
|  | 1 | 25.55 | 1 | 2 | 51.10 |
|  | 1 | 24.65 | 1 | 2 | 49.30 |
|  | 1 | 22 | 1 | 2 | 44.00 |
|  | 1 | 20.1 | 1 | 2 | 40.20 |
|  | 1 | 13.4 | 1 | 2 | 26.80 |
|  | 1 | 14.25 | 1 | 2 | 28.50 |
|  | 1 | 28 | 1 | 2 | 56.00 |
|  | 1 | 32 | 1 | 2 | 64.00 |
| Total |  |  |  |  | 1220.66 |

**D36UA013** Ud POZO DE REGISTRO D=100 H= 2,6 m.
42 Ud × 382.78 = 16076.76
Ud. Pozo de registro con anillos prefabricados de hormigón en masa con un diámetro interior de 100 cm. y una altura total de pozo de 2,6 m., formado por cubeta base de pozo de 1,15 m. de altura sobre solera de hormigón H-200 ligeramente armada, anillos de 1 metro de altura, y cono asimétrico de remate final de 60 cm. de altura, incluso sellado del encaje de las piezas machiembradas, y tapa de fundición de 60 cm.

| Código | Ud | Descripción | Rendimiento | Precio | Importe |
|---|---|---|---|---|---|
| U01AA502 | Hr | Cuadrilla B (mano de obra) | 2.5 | 37.11 | 92.78 |
| A02AA510 | M3 | HORMIGÓN HP-40 | 0.2 | 95.88 | 19.18 |
| U37UA035 | Ud | Anillo pozo h. D=100cm.H=50cm. (material) | 4 | 32.67 | 130.68 |
| U37UA051 | Ud | Cono asimétrico D=100 H=60 (material) | 1 | 40.24 | 40.24 |
| A01JF006 | M3 | MORTERO CEMENTO (1/6) M 5 (material) | 0.02 | 79.07 | 1.58 |
| U37UA205 | Ud | Tapa fundición D=625mm.con aro (material) | 1 | 39.07 | 39.07 |
| U37OE001 | Hr | Grua automovil (maquinaria) | 2 | 24.05 | 48.10 |
| %CI | % | Costes indirectos..(s/total) | 3 % | 371.63 | 11.15 |
|  |  | Total |  |  | 382.78 |

**D36HA008** Ud SUMIDERO DE CALZADA 30X50 CM.
29 Ud × 150.39 = 4361.31
Ud. Sumidero de calzada para desagüe de pluviales, de 30x50cm. y 70 cms. de profundidad, sobre solera de hormigón HM-20 N/mm2., realizada con ladrillo macizo de 1/2 pie de espesor, enfoscada interiormente, con salida para tubo de diámetro 160 mm. situada su arista inferior a 20 cms. del fondo del sumidero, incluso rejilla de fundición de 300x500x30 mm. sobre cerco de angular de 40x40 mm. recibido a la fábrica de ladrillo.

| Código | Ud | Descripción | Rendimiento | Precio | Importe |
|---|---|---|---|---|---|
| U01AA007 | Hr | Oficial primera (mano de obra) | 2.15 | 16.17 | 34.77 |
| U01AA010 | Hr | Peón especializado | 4.3 | 14.56 | 62.61 |
| U37HA005 | Ud | Rejilla de fundición (material) | 1 | 29.15 | 29.15 |
| A02AA510 | M3 | HORMIGÓN HP-40 | 0.162 | 95.88 | 15.53 |
| A01JF006 | M3 | MORTERO CEMENTO (1/6) M 5 | 0.05 | 79.07 | 3.95 |
| %CI | % | Costes indirectos..(s/total) | 3 % | 146.01 | 4.38 |
|  |  | Total |  |  | 150.39 |

**D03AG258** Ml TUBERÍA PVC SANECOR 500 S/ARENA
248.51 Ml × 78.81 = 19585.07
Ml. Tubería de PVC SANECOR, de 500 mm. de diámetro, compuesta por dos paredes extruidas y soldadas simultaneamente con una altura del nervio de las paredes de 17,5 mm, la interior lisa para mejorar el comportamiento hidráulico y la exterior corrugada para aumentar la resistencia mecánica en uso enterrado, unión por enchufe con junta elástica de cierre, color teja, en tubos de longitud de 6 m., colocada sobre cama de arena de río lavada y posterior relleno de al menos 5 cm con arena seleccionada exenta de piedras mayores a 10 mm., con una pendiente mínima del 2 %, i/pp. de piezas especiales, instalación de acuerdo al Pliego de prescripciones Tecnicas Generales para tuberías de saneamiento de poblaciones (MOPU), según UNE EN 1329 y CTE/DB-HS 5.

| Código | Ud | Descripción | Rendimiento | Precio | Importe |
|---|---|---|---|---|---|
| U01AA007 | Hr | Oficial primera | 0.35 | 16.17 | 5.66 |
| U01AA009 | Hr | Ayudante (mano de obra) | 0.35 | 14.85 | 5.20 |
| U05AG168 | Ml | Tuberia PVC SANECOR 500 mm (material; 11/02/2013) | 1.05 | 45 | 47.25 |
| U05AG025 | Ud | P.p. de acces. tub. PVC (material) | 1.6 | 9.2 | 14.72 |
| U04AA001 | M3 | Arena de río (0-5mm) (material) | 0.15 | 24.5 | 3.68 |
| %CI | % | Costes indirectos..(s/total) | 3 % | 76.51 | 2.30 |
|  |  | Total |  |  | 78.81 |

| Medición | Uds. | Largo | Parcial |
|---|---|---|---|
|  | 1 | 16.15 | 16.15 |
|  | 1 | 12.1 | 12.10 |
|  | 1 | 34.61 | 34.61 |
|  | 1 | 19.65 | 19.65 |
|  | 1 | 20.05 | 20.05 |
|  | 1 | 20.25 | 20.25 |
|  | 1 | 19.95 | 19.95 |
|  | 1 | 26.05 | 26.05 |
|  | 1 | 32 | 32.00 |
|  | 1 | 30.55 | 30.55 |
|  | 1 | 17.15 | 17.15 |
| Total |  |  | 248.51 |

**05.05** ML TUBERIA PVC 400
396.82 ML × 40.22 = 15960.10
Canalización de saneamiento en tubería de PVC de 400 mm. compacto SN-4 , junta flexible; instalación para enterrar en zanja según PG-3 y PTSP, i/solera de material granular y piezas especiales de conexión de tubería.

| Código | Ud | Descripción | Rendimiento | Precio | Importe |
|---|---|---|---|---|---|
| U01AA007 | Hr | Oficial primera | 0.5 | 16.17 | 8.09 |
| U01AA010 | Hr | Peón especializado | 0.5 | 14.56 | 7.28 |
| 05.05.04 | ml | Tubería PVC Serie KE 400 mm. (11/02/2013) | 1 | 20 | 20.00 |
| U04AA001 | M3 | Arena de río (0-5mm) | 0.15 | 24.5 | 3.68 |
| %CI | % | Costes indirectos..(s/total) | 3 % | 39.05 | 1.17 |
|  |  | Total |  |  | 40.22 |

| Medición | Uds. | Largo | Parcial |
|---|---|---|---|
|  | 1 | 12.3 | 12.30 |
|  | 1 | 14.5 | 14.50 |
|  | 1 | 18.71 | 18.71 |
|  | 1 | 22.92 | 22.92 |
|  | 1 | 7.68 | 7.68 |
|  | 1 | 25.21 | 25.21 |
|  | 1 | 20 | 20.00 |
|  | 1 | 20.3 | 20.30 |
|  | 1 | 20 | 20.00 |
|  | 1 | 20.25 | 20.25 |
|  | 1 | 25.55 | 25.55 |
|  | 1 | 24.65 | 24.65 |
|  | 1 | 22 | 22.00 |
|  | 1 | 20.1 | 20.10 |
|  | 1 | 13.4 | 13.40 |
|  | 1 | 14.25 | 14.25 |
|  | 1 | 28 | 28.00 |
|  | 1 | 32 | 32.00 |
|  | 1 | 35 | 35.00 |
| Total |  |  | 396.82 |

**030700** UD REPOSICION DE ACOMETIDA A EDFICIO
55 UD × 291.74 = 16045.70
Reposición de acometida a red de pluviales desde bajantyes de edificios a red central, realizada mediante conducción enterrada hasta 10 m de longitud, con tubería de PVC de diámetro 160 mm y características técnicas similares a la red principal sI EN-59B, en zanja, sobre solera de 10 cm de espesor de arena, acometida realizada con T de PVC, incluso arqueta de acometida DN 250, con tapa rellenable en fundición. Totalmente terminada y funcionando, incluyendo excavación y tapado de la zanja.

| Código | Ud | Descripción | Rendimiento | Precio | Importe |
|---|---|---|---|---|---|
| 508 | ML | TUBERIA PVC 160 (mano de obra; 18/02/2011) | 10 | 12 | 120.00 |
| U01AA009 | Hr | Ayudante | 4 | 14.85 | 59.40 |
| U04AA001 | M3 | Arena de río (0-5mm) | 0.5 | 24.5 | 12.25 |
| A02AA510 | M3 | HORMIGÓN HP-40 | 0.03 | 95.88 | 2.88 |
| A01JF002 | M3 | MORTERO CEMENTO 1/2 (material) | 0.025 | 108.34 | 2.71 |
| 03070001 | ud | tapa rellenable 40*40 | 1 | 75 | 75.00 |
| U10DA001 | Ud | Ladrillo cerámico 24x12x7 (material) | 100 | 0.11 | 11.00 |
| %CI | % | Costes indirectos..(s/total) | 3 % | 283.24 | 8.50 |
|  |  | Total |  |  | 291.74 |

## 04 RED DE AGUAS RESIDUALES
Importe: 113749.69

**D02HF201** M3 EXCAV. MECÁN. ZANJAS T. DURO
1498.32 M3 × 11.26 = 16871.08

| Medición | Uds. | Largo | Ancho | Alto | Parcial |
|---|---|---|---|---|---|
|  | 1 | 23.9 | 1 | 2.5 | 59.75 |
|  | 1 | 30.63 | 1 | 2.5 | 76.58 |
|  | 3 | 20 | 1 | 2.5 | 150.00 |
|  | 1 | 20.6 | 1 | 2.5 | 51.50 |
|  | 1 | 19.35 | 1 | 2.5 | 48.38 |
|  | 1 | 18.9 | 1 | 2.5 | 47.25 |
|  | 1 | 12.5 | 1 | 2.5 | 31.25 |
|  | 1 | 22.5 | 1 | 2.5 | 56.25 |
|  | 1 | 16.7 | 1 | 2.5 | 41.75 |
|  | 1 | 26.7 | 1 | 2.5 | 66.75 |
|  | 1 | 25.64 | 1 | 2.5 | 64.10 |
|  | 1 | 28.48 | 1 | 2.5 | 71.20 |
|  | 1 | 12.5 | 1 | 2.5 | 31.25 |
|  | 1 | 17.3 | 1 | 2.5 | 43.25 |
|  | 1 | 19.35 | 1 | 2.5 | 48.38 |
|  | 1 | 20.64 | 1 | 2.5 | 51.60 |
|  | 3 | 20 | 1 | 2.5 | 150.00 |
|  | 1 | 28.2 | 1 | 2.5 | 70.50 |
|  | 1 | 8 | 1 | 2.5 | 20.00 |
|  | 1 | 17.3 | 1 | 2.5 | 43.25 |
|  | 1 | 8 | 1 | 2.5 | 20.00 |
|  | 1 | 10.5 | 1 | 2.5 | 26.25 |
|  | 1 | 14.88 | 1 | 2.5 | 37.20 |
|  | 1 | 22.9 | 1 | 2.5 | 57.25 |
|  | 1 | 13.85 | 1 | 2.5 | 34.63 |
|  | 1 | 15 | 1 | 2.5 | 37.50 |
|  | 1 | 25 | 1 | 2.5 | 62.50 |
| Total |  |  |  |  | 1498.32 |

**D02TF351** M3 RELLENO Y COMPAC. MECÁN. C/APORT.
1198.64 M3 × 25.38 = 30421.48

| Medición | Uds. | Largo | Ancho | Alto | Parcial |
|---|---|---|---|---|---|
|  | 1 | 23.9 | 1 | 2 | 47.80 |
|  | 1 | 30.63 | 1 | 2 | 61.26 |
|  | 3 | 20 | 1 | 2 | 120.00 |
|  | 1 | 20.6 | 1 | 2 | 41.20 |
|  | 1 | 19.35 | 1 | 2 | 38.70 |
|  | 1 | 18.9 | 1 | 2 | 37.80 |
|  | 1 | 12.5 | 1 | 2 | 25.00 |
|  | 1 | 22.5 | 1 | 2 | 45.00 |
|  | 1 | 16.7 | 1 | 2 | 33.40 |
|  | 1 | 26.7 | 1 | 2 | 53.40 |
|  | 1 | 25.64 | 1 | 2 | 51.28 |
|  | 1 | 28.48 | 1 | 2 | 56.96 |
|  | 1 | 12.5 | 1 | 2 | 25.00 |
|  | 1 | 17.3 | 1 | 2 | 34.60 |
|  | 1 | 19.35 | 1 | 2 | 38.70 |
|  | 1 | 20.64 | 1 | 2 | 41.28 |
|  | 3 | 20 | 1 | 2 | 120.00 |
|  | 1 | 28.2 | 1 | 2 | 56.40 |
|  | 1 | 8 | 1 | 2 | 16.00 |
|  | 1 | 17.3 | 1 | 2 | 34.60 |
|  | 1 | 8 | 1 | 2 | 16.00 |
|  | 1 | 10.5 | 1 | 2 | 21.00 |
|  | 1 | 14.88 | 1 | 2 | 29.76 |
|  | 1 | 22.9 | 1 | 2 | 45.80 |
|  | 1 | 13.85 | 1 | 2 | 27.70 |
|  | 1 | 15 | 1 | 2 | 30.00 |
|  | 1 | 25 | 1 | 2 | 50.00 |
| Total |  |  |  |  | 1198.64 |

**D36UA013** Ud POZO DE REGISTRO D=100 H= 2,6 m.
35 Ud × 382.78 = 13397.30

**D03AG257** Ml TUBERÍA PVC SANECOR 400 S/ARENA
545.47 Ml × 77.76 = 42415.75
Ml. Tubería de PVC SANECOR, de 400 mm. de diámetro, compuesta por dos paredes extruidas y soldadas simultaneamente con una altura del nervio de las paredes de 15,1 mm, la interior lisa para mejorar el comportamiento hidráulico y la exterior corrugada para aumentar la resistencia mecánica en uso enterrado, unión por enchufe con junta elástica de cierre, color teja, en tubos de longitud de 6 m., colocada sobre cama de arena de río lavada y posterior relleno de al menos 5 cm con arena seleccionada exenta de piedras mayores a 10 mm., con una pendiente mínima del 2 %, i/pp. de piezas especiales, instalación de acuerdo al Pliego de prescripciones Tecnicas Generales para tuberías de saneamiento de poblaciones (MOPU,y según UNE EN 1329 y CTE/DB-HS 5.

| Código | Ud | Descripción | Rendimiento | Precio | Importe |
|---|---|---|---|---|---|
| U01AA007 | Hr | Oficial primera | 0.3 | 16.17 | 4.85 |
| U01AA009 | Hr | Ayudante | 0.3 | 14.85 | 4.46 |
| U05AG166 | Ml | Tuberia PVC SANECOR 400 mm (material) | 1.05 | 46.38 | 48.70 |
| U05AG025 | Ud | P.p. de acces. tub. PVC | 1.5 | 9.2 | 13.80 |
| U04AA001 | M3 | Arena de río (0-5mm) | 0.15 | 24.5 | 3.68 |
| %CI | % | Costes indirectos..(s/total) | 3 % | 75.49 | 2.26 |
|  |  | Total |  |  | 77.76 |

| Medición | Uds. | Largo | Parcial |
|---|---|---|---|
|  | 1 | 23.9 | 23.90 |
|  | 1 | 30.63 | 30.63 |
|  | 3 | 20 | 60.00 |
|  | 1 | 20.6 | 20.60 |
|  | 1 | 19.35 | 19.35 |
|  | 1 | 18.9 | 18.90 |
|  | 1 | 12.5 | 12.50 |
|  | 1 | 22.5 | 22.50 |
|  | 1 | 16.7 | 16.70 |
|  | 1 | 26.7 | 26.70 |
|  | 1 | 25.64 | 25.64 |
|  | 1 | 28.48 | 28.48 |
|  | 1 | 12.5 | 12.50 |
|  | 1 | 17.3 | 17.30 |
|  | 1 | 19.35 | 19.35 |
|  | 1 | 20.64 | 20.64 |
|  | 3 | 20 | 60.00 |
|  | 1 | 28.2 | 28.20 |
|  | 1 | 8 | 8.00 |
|  | 1 | 17.3 | 17.30 |
|  | 1 | 8 | 8.00 |
|  | 1 | 10.5 | 10.50 |
|  | 1 | 14.88 | 14.88 |
|  | 1 | 22.9 | 22.90 |
| Total |  |  | 545.47 |

**D03AG258** Ml TUBERÍA PVC SANECOR 500 S/ARENA
53.85 Ml × 78.81 = 4243.92

| Medición | Uds. | Largo | Parcial |
|---|---|---|---|
|  | 1 | 13.85 | 13.85 |
|  | 1 | 15 | 15.00 |
|  | 1 | 25 | 25.00 |
| Total |  |  | 53.85 |

**D03DI001** Ud ACOMET. RED GRAL. SANE. T. F. 8 m.
26 Ud × 246.16 = 6400.16
Ud. Acometida domiciliaria de saneamiento a la red general, hasta una longitud de 8 m., en todo tipo de terreno, excavación mecánica, tubo de PVC D=25 cm., relleno y apisonado de zanja con tierra procedente de la excavación, i/limpieza y transporte de tierras sobrantes a vertedero, según CTE/DB-HS 5.

| Código | Ud | Descripción | Rendimiento | Precio | Importe |
|---|---|---|---|---|---|
| U01AA007 | Hr | Oficial primera | 2 | 16.17 | 32.34 |
| U01AA011 | Hr | Peón suelto | 7.6 | 14.41 | 109.52 |
| D02HF100 | M3 | EXCAV. MECÁN. ZANJAS SANEA. | 4.6 | 10.68 | 49.13 |
| U02AK001 | Hr | Martillo compresor 2.000 l/min (maquinaria) | 2 | 4 | 8.00 |
| U05AG162 | Ml | Tuberia PVC SANECOR 250 mm (material; 11/02/2013) | 8 | 5 | 40.00 |
| %CI | % | Costes indirectos..(s/total) | 3 % | 238.99 | 7.17 |
|  |  | Total |  |  | 246.16 |

## 05 RED DE ABASTECIMIENTO DE AGUA
Importe: 34386.37

**MT0004** M3. EXCAV. ZANJA T.T.TERR., ENTIB. (24/08/2008)
225.68 M3. × 15 = 3385.20
M3. Excavación en zanja en toda clase de terreno, entibación y agotamiento si fuera necesario, posterior relleno con material adecuado o seleccionado procedente de la excavación o préstamos, compactación en tongadas hasta el grado exigido y retirada de los productos sobrantes a vertedero.

| Código | Ud | Descripción | Rendimiento | Precio | Importe |
|---|---|---|---|---|---|
| ARD021 | M3. | Suelo adecuado o seleccionado. (material; 06/10/2008) | 1 | 5.41 | 5.41 |
| MAD006 | M3. | Madera de pino, elementos auxiliares. (material; 04/12/2008) | 0.01 | 117.2 | 1.17 |
| MAQ004 | h. | Camión basculante 10 m3 (15 t) | 0.025 | 24.59 | 0.61 |
| MAQ008 | h. | Compactador vibratorio manual 600 Kg. (maquinaria; 03/10/2008) | 0.05 | 5.37 | 0.27 |
| MAQ015 | h. | Retroexcavadora neumát. 0,60m3 (100CV). | 0.119 | 34.08 | 4.06 |
| MAQ020 | h. | Compresor móvil, incluso martillos y acc. | 0.1 | 9.02 | 0.90 |
| MAQ057 | h. | Motobomba sumergible achique > 5.5 l/s. (maquinaria; 24/08/2008) | 0.01 | 4.98 | 0.05 |
| MDO002 | h. | Oficial de 1ª | 0.05 | 11.66 | 0.58 |
| MDO005 | h. | Peón ordinario | 0.1 | 11.03 | 1.10 |
| %CI001 | % | Costes indirectos | 6 % | 14.15 | 0.85 |
|  |  | Total |  |  | 15 |

| Medición | Uds. | Largo | Ancho | Alto | Parcial |
|---|---|---|---|---|---|
| RED INCENDIOS |  |  |  |  |  |
|  | 1 | 64.8 | 0.8 | 1 | 51.84 |
|  | 1 | 21.5 | 0.8 | 1 | 17.20 |
|  | 1 | 12.6 | 0.8 | 1 | 10.08 |
|  | 1 | 133.5 | 0.8 | 1 | 106.80 |
|  | 1 | 21.25 | 0.8 | 1 | 17.00 |
|  | 1 | 9.25 | 0.8 | 1 | 7.40 |
|  | 1 | 19.2 | 0.8 | 1 | 15.36 |
| Total |  |  |  |  | 225.68 |

**AB0039** M. TUBERÍA FUND. DÚCT. D=150 MM. J.A.F. (02/10/2008)
282.1 M. × 43.08 = 12152.87
M. Tubería de fundición dúctil de d=150 mm. interior, con junta automática flexible, revestimiento interior con mortero de cemento de alto horno centrifugado y protegida exteriormente con una capa de revestimiento zinc aluminio de 400 g/m2 y otra de pintura epoxi azul, asentada sobre cama de arena de 10 cm. de espesor, colocada y probada, incluso p.p. de piezas especiales.

| Código | Ud | Descripción | Rendimiento | Precio | Importe |
|---|---|---|---|---|---|
| ARD001 | T. | Arena lavada para hormigones. (material; 02/10/2008) | 0.04 | 13.75 | 0.55 |
| TFU003 | Kg. | Pasta lubrificante (material; 05/11/2008) | 0.015 | 4.25 | 0.06 |
| TFU005 | M. | Tubería fundición dúctil D=150 mm. (material; 24/11/2008) | 1 | 32.86 | 32.86 |
| TFU006 | Ud. | Anillo de junta D=150 mm. (material; 24/11/2008) | 0.167 | 2.94 | 0.49 |
| TFU007 | p.p. | Piezas especiales D=150 mm. (material; 24/11/2008) | 1 | 0.75 | 0.75 |
| MAQ004 | h. | Camión basculante 10 m3 (15 t) | 0.021 | 24.59 | 0.52 |
| MAQ022 | h. | Grúa automóvil 10 t. (maquinaria; 03/10/2008) | 0.021 | 34.26 | 0.72 |
| MDO001 | h. | Capataz | 0.066 | 11.73 | 0.77 |
| MDO002 | h. | Oficial de 1ª | 0.164 | 11.66 | 1.91 |
| MDO005 | h. | Peón ordinario | 0.182 | 11.03 | 2.01 |
| %CI001 | % | Costes indirectos | 6 % | 40.64 | 2.44 |
|  |  | Total |  |  | 43.08 |

| Medición | Uds. | Largo | Parcial |
|---|---|---|---|
| RED INCENDIOS |  |  |  |
|  | 1 | 64.8 | 64.80 |
|  | 1 | 21.5 | 21.50 |
|  | 1 | 12.6 | 12.60 |
|  | 1 | 133.5 | 133.50 |
|  | 1 | 21.25 | 21.25 |
|  | 1 | 9.25 | 9.25 |
|  | 1 | 19.2 | 19.20 |
| Total |  |  | 282.1 |

**AB0041** Ud. VÁLVULA COMP. D=150 MM. FUND. DÚCT. 16ATM. (02/10/2008)
7 Ud. × 443.08 = 3101.56
Ud. Válvula de compuerta de d=150 mm., en fundición dúctil, eje de maniobra de acero inoxidable, compuerta de fundición recubierta de nitrilo, para una presión de trabajo de 16 atm., instalada y probada, incluso p.p. de piezas especiales y anclajes.

| Código | Ud | Descripción | Rendimiento | Precio | Importe |
|---|---|---|---|---|---|
| VAL019 | Ud. | Válvula de compuerta brida D=100mm. (material; 24/11/2008) | 1 | 343.89 | 343.89 |
| VAL021 | Ud. | Brida-liso D=150 mm. (material; 24/11/2008) | 2 | 23.54 | 47.08 |
| MDO001 | h. | Capataz | 0.013 | 11.73 | 0.15 |
| MDO002 | h. | Oficial de 1ª | 0.65 | 11.66 | 7.58 |
| MDO005 | h. | Peón ordinario | 1.75 | 11.03 | 19.30 |
| %CI001 | % | Costes indirectos | 6 % | 418.00 | 25.08 |
|  |  | Total |  |  | 443.08 |

**AB0044** Ud. HIDRANTE DOBLE D=100/2X70 MM. ENTERRADO. (02/10/2008)
6 Ud. × 1434.05 = 8604.30
Ud. hidrante, doble, de D=100 mm., con racores t/b d=70 mm. PN16, de columna seca, del tipo enterrado, cierre elástico, tapones, registro con tapa de fundición dúctil, incluso p.p. de piezas especiales y accesorios, instalado y probado.

| Código | Ud | Descripción | Rendimiento | Precio | Importe |
|---|---|---|---|---|---|
| VAL020 | Ud. | Brida-liso D=150 mm. (material; 24/11/2008) | 1 | 15.9 | 15.90 |
| VAL022 | Ud. | Brida-enchufe D=100 mm. (material; 24/11/2008) | 1 | 32.24 | 32.24 |
| VAL024 | Ud. | "T" enchufes deriv. brida 150/100 mm. (material; 24/11/2008) | 1 | 55.73 | 55.73 |
| VAL026 | Ud. | Hidrante doble D=100/2x70 mm.c.seca. (material; 24/11/2008) | 1 | 1172.73 | 1172.73 |
| MAQ020 | h. | Compresor móvil, incluso martillos y acc. | 0.225 | 9.02 | 2.03 |
| MAQ021 | h. | Sierra cortadora. | 0.5 | 12.02 | 6.01 |
| MDO002 | h. | Oficial de 1ª | 2 | 11.66 | 23.32 |
| MDO003 | h. | Oficial de 2ª (mano de obra; 03/10/2008) | 2 | 11.43 | 22.86 |
| MDO005 | h. | Peón ordinario | 2 | 11.03 | 22.06 |
| %CI001 | % | Costes indirectos | 6 % | 1352.88 | 81.17 |
|  |  | Total |  |  | 1434.05 |

**AB0028** Ud. BOCA DE RIEGO E INCENDIO D=45 MM. INST. PROB. (02/10/2008)
4 Ud. × 258.55 = 1034.20
Ud. Boca de riego e incendio, con base de brida, cuerpo y tapa en hierro fundido y mecanismos de latón, racor de salida t/b de d=45 mm., "t" de derivación con brida y p.p. de piezas especiales, instalada y probada.

| Código | Ud | Descripción | Rendimiento | Precio | Importe |
|---|---|---|---|---|---|
| VAL010 | Ud. | "T" de derivación D=40 mm. (material; 24/11/2008) | 1 | 32.21 | 32.21 |
| VAL012 | Ud. | Carrete dos bridas 200x140x40 mm. (material; 24/11/2008) | 1 | 19.2 | 19.20 |
| VAL013 | Ud. | Boca de riego salida 45 mm. (material; 24/11/2008) | 1 | 148.55 | 148.55 |
| MDO002 | h. | Oficial de 1ª | 1.5 | 11.66 | 17.49 |
| MDO005 | h. | Peón ordinario | 2.4 | 11.03 | 26.47 |
| %CI001 | % | Costes indirectos | 6 % | 243.92 | 14.64 |
|  |  | Total |  |  | 258.55 |

**AB0034** Ud. ARQUETA PARA VÁLVULAS, BRIDAS Y ENLACES. (02/10/2008)
12 Ud. × 211 = 2532.00
Ud. Arqueta para válvulas, bridas y enlaces, en fábrica de ladrillo macizo de 1 pie de espesor, tapa y arillo de fundición dúctil, excavación, solera y anclajes.

| Código | Ud | Descripción | Rendimiento | Precio | Importe |
|---|---|---|---|---|---|
| AUX004 | M3. | MORTERO M-600 PUESTO A PIE DE OBRA. (material; 02/10/2008) | 0.04 | 81.19 | 3.248 |
| AUX005 | M3. | MORTERO M-450 PUESTO A PIE DE OBRA. | 0.07 | 71.45 | 5.002 |
| AUX007 | M3. | HORMIGÓN HM-20/B/25/I, PIE DE OBRA | 0.15 | 77.23 | 11.585 |
| CER002 | Ud. | Ladrillo macizo de 24x12x7 (material; 24/11/2008) | 195 | 0.08 | 15.600 |
| FUN002 | Ud. | Registro calzada 50x50 cm fund. dúct. C250 (material; 04/11/2008) | 1 | 109.93 | 109.930 |
| MAQ015 | h. | Retroexcavadora neumát. 0,60m3 (100CV). | 0.12 | 34.08 | 4.090 |
| MDO002 | h. | Oficial de 1ª | 1.7 | 11.66 | 19.822 |
| MDO005 | h. | Peón ordinario | 2.7 | 11.03 | 29.781 |
| %CI001 | % | Costes indirectos | 6 % | 199.058 | 11.943 |
|  |  | Total |  |  | 211 |

**AB0043** Ud. CONEXIÓN A LA RED GENERAL ABASTECIMIENTO (02/10/2008)
1 Ud. × 403 = 403.00
Ud. conexión a la red genral o ramales de abastecimiento, incluso piezas especiales, excavación, relleno, compactación y retirada de sobrantes a vertedero.

| Código | Ud | Descripción | Rendimiento | Precio | Importe |
|---|---|---|---|---|---|
| VAL022 | Ud. | Brida-enchufe D=100 mm. | 1 | 32.24 | 32.24 |
| VAL023 | Ud. | Brida-enchufe D=150 mm. (material; 24/11/2008) | 1 | 46.97 | 46.97 |
| VAL024 | Ud. | "T" enchufes deriv. brida 150/100 mm. | 1 | 55.73 | 55.73 |
| VAL025 | Ud. | "T" enchufes deriv. brida 150/150 mm. (material; 24/11/2008) | 1 | 82.32 | 82.32 |
| MAQ004 | h. | Camión basculante 10 m3 (15 t) | 0.5 | 24.59 | 12.30 |
| MAQ020 | h. | Compresor móvil, incluso martillos y acc. | 0.45 | 9.02 | 4.06 |
| MAQ021 | h. | Sierra cortadora. | 0.75 | 12.02 | 9.02 |
| MDO001 | h. | Capataz | 3 | 11.73 | 35.19 |
| MDO002 | h. | Oficial de 1ª | 3 | 11.66 | 34.98 |
| MDO003 | h. | Oficial de 2ª | 3 | 11.43 | 34.29 |
| MDO005 | h. | Peón ordinario | 3 | 11.03 | 33.09 |
| %CI001 | % | Costes indirectos | 6 % | 380.19 | 22.81 |
|  |  | Total |  |  | 403 |

**D36OG515** Ml TUBERÍA POLIETILENO AD 40/10 ATM
40 Ml × 11.11 = 444.40
Ml. Tubería de polietileno alta densidad de D=40 mm. apta para uso alimentario, para presión de trabajo de 10 atmósferas, incluso p.p. de piezas especiales, junta, excavación, cama de arena de 20 cm., rasanteo de la misma, colocación de la tubería, relleno de arena de 15 cm., y terminación de relleno con tierra procedente de excavación, totalmente colocada.

| Código | Ud | Descripción | Rendimiento | Precio | Importe |
|---|---|---|---|---|---|
| U01AA007 | Hr | Oficial primera | 0.15 | 16.17 | 2.43 |
| U01AA009 | Hr | Ayudante | 0.15 | 14.85 | 2.23 |
| U04AA001 | M3 | Arena de río (0-5mm) | 0.21 | 24.5 | 5.15 |
| U37OG515 | Ml | Tub.Polietil.AD40/10Atm (material) | 1.05 | 0.93 | 0.98 |
| %CI | % | Costes indirectos..(s/total) | 3 % | 10.79 | 0.32 |
|  |  | Total |  |  | 11.11 |

| Medición | Uds. | Largo | Parcial |
|---|---|---|---|
|  | 2 | 20 | 40.00 |
| Total |  |  | 40 |

**D36PA040** Ud VÁLVULA DE BOLA DN=40 mm.
2 Ud × 224.12 = 448.24
Ud. Válvula de bola de bronce para tubería de polietileno de 50 mm., provista de cuadradillo de maniobra de 30x30, modelo BV-05-34 de BELGICAST o similar, PN 25, DN = 40 mm., colocada en arqueta de registro de 30x30 cm. de medidas interiores, construida con fábrica de ladrillo macizo tosco de 1 pie de espesor, recibido con mortero de cemento M 5 según UNE-EN 998-2, colocado sobre solera de hormigón HM-20 N/mm2., enfoscada y bruñida por el interior con mortero de cemento M 15, cerco y tapa de fundición dúctil C-250, i/ excavación y relleno perimetral posterior, dado de anclaje y accesorios, colocada y probada.

| Código | Ud | Descripción | Rendimiento | Precio | Importe |
|---|---|---|---|---|---|
| U01AA501 | Hr | Cuadrilla A | 2.1 | 38.23 | 80.28 |
| U37PG040 | Ud | Llave de esfera 1 1/2" (material) | 1 | 78.13 | 78.13 |
| A02AA510 | M3 | HORMIGÓN HP-40 | 0.104 | 95.88 | 9.97 |
| A01JF006 | M3 | MORTERO CEMENTO (1/6) M 5 | 0.079 | 79.07 | 6.25 |
| U10DA001 | Ud | Ladrillo cerámico 24x12x7 | 130 | 0.11 | 14.30 |
| A01JF003 | M3 | MORTERO CEMENTO (1/3) M 15 (material) | 0.007 | 94.82 | 0.66 |
| U05DA090 | Ud | Tapa y cerco fundic.30x30 (material) | 1 | 28 | 28.00 |
| %CI | % | Costes indirectos..(s/total) | 3 % | 217.59 | 6.53 |
|  |  | Total |  |  | 224.12 |

**D36OE025** Ml TUBERÍA FUNDICIÓN D=300 mm.
12 Ml × 190.05 = 2280.60
Ml. Tubería de fundición dúctil de D=300 mm., con junta Standar, incluso p.p. de piezas especiales, junta, excavación, cama de arena de 25 cm., rasanteo de la misma, colocación de la tubería, relleno de arena de 15 cm., y terminación de relleno con tierra procedente de excavación, colocada. incluso conexion a red existente de fundicion en un extremo de la red y de ferrogres en el opuesto, en la longitud total del tramo, retirada de la tuberia de ferrogres, piezas especiales, codos, bridas, juntas etc.

| Código | Ud | Descripción | Rendimiento | Precio | Importe |
|---|---|---|---|---|---|
| U01AA501 | Hr | Cuadrilla A | 1 | 38.23 | 38.23 |
| U37OE001 | Hr | Grua automovil | 0.3 | 24.05 | 7.22 |
| U04AA001 | M3 | Arena de río (0-5mm) | 0.28 | 24.5 | 6.86 |
| U37OE014 | Ml | Tub. Fundición ductil D=300 (material) | 1 | 82.2 | 82.20 |
| 01010101 | ud | piezas especialers (31/01/2013) | 1 | 50 | 50.00 |
| %CI | % | Costes indirectos..(s/total) | 3 % | 184.51 | 5.54 |
|  |  | Total |  |  | 190.05 |

## 06 RED DE ALUMBRADO PUBLICO.
Importe: 96334.72

**MT0004** M3. EXCAV. ZANJA T.T.TERR., ENTIB.
131.8 M3. × 15 = 1977.00

| Medición | Uds. | Largo | Ancho | Alto | Parcial |
|---|---|---|---|---|---|
|  | 1 | 245 | 0.4 | 0.6 | 58.80 |
|  | 1 | 220 | 0.4 | 0.5 | 44.00 |
|  | 1 | 50 | 0.4 | 0.5 | 10.00 |
|  | 1 | 45 | 0.4 | 0.5 | 9.00 |
|  | 1 | 30 | 0.4 | 0.5 | 6.00 |
|  | 1 | 20 | 0.4 | 0.5 | 4.00 |
| Total |  |  |  |  | 131.8 |

**EL0074** M. TUBERÍA PE D=110 MM CORRUG. CANALIZAC. (02/10/2008)
610 M. × 5.09 = 3104.90
M tubería de polietileno de d=110 mm, corrugada de doble capa, especial para canalizaciones eléctricas según normativa, colocada, incluso guía o fiador y cinta señalizadora.

| Código | Ud | Descripción | Rendimiento | Precio | Importe |
|---|---|---|---|---|---|
| ELE074 | M. | Cinta serñalizadora zanjas. (material; 21/11/2008) | 1.1 | 0.04 | 0.04 |
| ELE134 | M. | Tubería PE D=110 mm corrug. canaliza (material; 21/11/2008) | 1 | 2.87 | 2.87 |
| SID005 | M. | Guía galvanizada D=2 mm. (material; 19/11/2008) | 1.05 | 0.17 | 0.18 |
| MAQ004 | h. | Camión basculante 10 m3 (15 t) | 0.02 | 24.59 | 0.49 |
| MDO002 | h. | Oficial de 1ª | 0.015 | 11.66 | 0.17 |
| MDO005 | h. | Peón ordinario | 0.095 | 11.03 | 1.05 |
| %CI001 | % | Costes indirectos | 6 % | 4.80 | 0.29 |
|  |  | Total |  |  | 5.09 |

| Medición | Uds. | Largo | Parcial |
|---|---|---|---|
|  | 1 | 245 | 245.00 |
|  | 1 | 220 | 220.00 |
|  | 1 | 50 | 50.00 |
|  | 1 | 45 | 45.00 |
|  | 1 | 30 | 30.00 |
|  | 1 | 20 | 20.00 |
| Total |  |  | 610 |

**DR0013** Ud. ARQUETA DE HM-20/B/25/I DE 0.40X0.40 M. (02/10/2008)
10 Ud. × 182.46 = 1824.60
Ud. Arqueta de 0.50x0.50 m. interiores en fábrica de hormigón HM-20/25/I, paredes de 15 cm. de espesor y solera de 20 cm., incluso excavación, retirada de sobrantes a vertedero y registro de calzada rellenable de fundición dúctil clase c250, apertura 50x50 cm., altura de marco 51 mm. y norma de referencia EN 124.

| Código | Ud | Descripción | Rendimiento | Precio | Importe |
|---|---|---|---|---|---|
| AUX002 | M2. | ENCOFRADO PLANO I/CONSTRUCCIÓN. (material; 02/10/2008) | 1.2 | 16.28 | 19.54 |
| AUX007 | M3. | HORMIGÓN HM-20/B/25/I, PIE DE OBRA | 0.384 | 77.23 | 29.66 |
| FUN001 | Ud. | Registro calzada 44x44 cm fund. dúct. C250 (material; 28/10/2008) | 1 | 106.72 | 106.72 |
| MDO002 | h. | Oficial de 1ª | 0.553 | 11.66 | 6.45 |
| MDO005 | h. | Peón ordinario | 0.885 | 11.03 | 9.76 |
| %CI001 | % | Costes indirectos | 6 % | 172.13 | 10.33 |
|  |  | Total |  |  | 182.46 |

| Medición | Uds. | Parcial |
|---|---|---|
| Inicio y final ámbito proyecto | 4 | 4.00 |
| Cruces | 6 | 6.00 |
| Total |  | 10 |

**EL0001** Ud. CIMENTACIÓN HORMI. BÁCULO 8-12 M., ANCLAJE. (02/10/2008)
31 Ud. × 101.2 = 3137.20
Ud. cimentación de soporte en HM-20/B/25/I, para coñumna o báculo de 8 a 15
m., incluso pernos de anclaje.

| Código | Ud | Descripción | Rendimiento | Precio | Importe |
|---|---|---|---|---|---|
| AUX007 | M3. | HORMIGÓN HM-20/B/25/I, PIE DE OBRA | 0.768 | 77.23 | 59.31 |
| ELE004 | Ud. | Pernos de anclaje. (material; 08/10/2008) | 4 | 6.01 | 24.04 |
| MAQ004 | h. | Camión basculante 10 m3 (15 t) | 0.019 | 24.59 | 0.47 |
| MAQ015 | h. | Retroexcavadora neumát. 0,60m3 (100CV). | 0.1 | 34.08 | 3.41 |
| MAQ017 | h. | Vibrador de aguja | 0.1 | 4.52 | 0.45 |
| MDO002 | h. | Oficial de 1ª | 0.1 | 11.66 | 1.17 |
| MDO005 | h. | Peón ordinario | 0.6 | 11.03 | 6.62 |
| %CI001 | % | Costes indirectos | 6 % | 95.47 | 5.73 |
|  |  | Total |  |  | 101.2 |

**EM0009** Ud. PUNTO LUZ 9 M FAROL/LUMINA. "VEDRA" 250W HAL (02/10/2008)
21 Ud. × 1946.07 = 40867.47
Ud. punto de luz sencillo de 9,00 m, farola "VEDRA" o similar con base de fundición nodular hierro EN-GJS-500-7(UNE-EN-1563) de 3 m, granallada con tratamiento antioxidante y acabado poliuretano dos componentes color RAL, fuste acero inox. AISI-316l acabado chorro de vidrio y sujeción a luminaria "Ponte" o simil. carcasa acero inox.,reflector aluminio anodizado y cierre vidrio templado para lámpara de 250 WHAL(halogenuros metálicos).

| Código | Ud | Descripción | Rendimiento | Precio | Importe |
|---|---|---|---|---|---|
| ELE002 | M. | Cable de Cu 1Kv 2x2,5 mm/2 (material; 19/11/2008) | 10 | 2.16 | 21.600 |
| ELE010 | Ud. | Equipo de encendido (material; 19/11/2008) | 1 | 33.06 | 33.060 |
| ELE011 | Ud. | Regleta de conexión (material; 19/11/2008) | 1 | 1.2 | 1.200 |
| ELE012 | Ud. | Fusible 4A. (material; 19/11/2008) | 1 | 2.4 | 2.400 |
| ELE019 | Ud. | Caja de conexión y protección. (material; 19/11/2008) | 1 | 11.42 | 11.420 |
| ELE031 | Ud. | Lámpara de halogenuro metálic. 250W (material; 19/11/2008) | 1 | 117.63 | 117.630 |
| ELE150 | Ud. | FAROLA ROUND-24 (material; 23/01/2013) | 1 | 1100 | 1100.000 |
| ELE168 | Ud. | Luminaria "Ponte" acero inoxidable. (material; 03/12/2008) | 1 | 426.59 | 426.590 |
| MAQ022 | h. | Grúa automóvil 10 t. | 0.25 | 34.26 | 8.565 |
| MDO002 | h. | Oficial de 1ª | 5 | 11.66 | 58.300 |
| MDO005 | h. | Peón ordinario | 5 | 11.03 | 55.150 |
| %CI001 | % | Costes indirectos | 6 % | 1835.915 | 110.155 |
|  |  | Total |  |  | 1946.07 |

**EM00010** ud PUNTO LUZ 9 M FAROL/LUMINA. DOBLE"VEDRA" 250W HAL (02/10/2008)
5 ud × 2522.95 = 12614.75
Ud. punto de luz de 9,00 m, farola "VEDRA" o similar con base de fundición nodular hierro EN-GJS-500-7(UNE-EN-1563) de 3 m, granallada con tratamiento antioxidante y acabado poliuretano dos componentes color RAL, fuste acero inox. AISI-316l acabado chorro de vidrio y sujeción a luminaria doble "Ponte" o simil. carcasa acero inox.,reflector aluminio anodizado y cierre vidrio templado para lámpara de 250 WHAL(halogenuros metálicos).

| Código | Ud | Descripción | Rendimiento | Precio | Importe |
|---|---|---|---|---|---|
| ELE002 | M. | Cable de Cu 1Kv 2x2,5 mm/2 | 10 | 2.16 | 21.60 |
| ELE010 | Ud. | Equipo de encendido | 1 | 33.06 | 33.06 |
| ELE011 | Ud. | Regleta de conexión | 1 | 1.2 | 1.20 |
| ELE012 | Ud. | Fusible 4A. | 1 | 2.4 | 2.40 |
| ELE019 | Ud. | Caja de conexión y protección. | 1 | 11.42 | 11.42 |
| ELE031 | Ud. | Lámpara de halogenuro metálic. 250W | 2 | 117.63 | 235.26 |
| ELE150 | Ud. | FAROLA ROUND-24 | 1 | 1100 | 1100.00 |
| ELE168 | Ud. | Luminaria "Ponte" acero inoxidable. | 2 | 426.59 | 853.18 |
| MAQ022 | h. | Grúa automóvil 10 t. | 0.25 | 34.26 | 8.57 |
| MDO002 | h. | Oficial de 1ª | 5 | 11.66 | 58.30 |
| MDO005 | h. | Peón ordinario | 5 | 11.03 | 55.15 |
| %CI001 | % | Costes indirectos | 6 % | 2380.14 | 142.81 |
|  |  | Total |  |  | 2522.95 |

**EM0027** Ud. FAROLA "ROUND-24" (02/10/2008)
4 Ud. × 1332.78 = 5331.12
Suministro e instalación de columna modelo "SR1" de SETGA de 4.4m
de altura, formada por fuste cilíndrico de acero al carbono S-235-JR,
conforme norma UNE-EN-40.5.
Protección contra la corrosión a través de galvanización en caliente por
inmersión según la norma UNE-EN-ISO 1461:1999.
Brazo específico para sujeción de luminaria ROUND.
Acabado exterior mediante aplicación de pintura en base poliuretano de
dos componentes RAL9006 previa aplicación de imprimación
anticorrosiva epoxi-poliamida.
Incluye base de pernos y la tornillería para su correcto anclaje y
nivelación.
Incluso suministro e instalación de luminaria LED de modelo ROUND
-24 de SETGA, de características:
- Placa de aluminio estructural mecanizada y anodizada, que actúa
como elemento de soporte y disipador de calor.
- Cierre de vidrio templado y serigrafiado.
- Marco envolvente de aleación de aluminio 6063-T5 anodizado.
- Conector estanco (Alimentación+Control).
ÓPTICA LED:
OPTICAL PRO FOCUSED SYSTEM (OPFS®)
- 24 LED Cree 130-150Lm/W
- Multiconfigurable (Adaptable a las características de la vía)*
- Máxima precisión óptica mediante empleo de lentes LEDIL de alto
rendimiento.
ARGON PRESSURISED SYSTEM (APS®)
- Aislada en atmósfera de vacío y posterior inyección de gas Argón.
- Luminaria certificada IP68.
INTELLIGENT DINAMIC SYSTEM (IDS®)
- Regulación bajo demanda: DALI, 1-10V.
DRIVER:
- Diseño compacto y totalmente encapsulado.
- Protección de cortocircuito y circuito abierto.
- Corriente de salida ajustable.
- Externalizado (Favorece el mantenimiento).
CERTIFICACIONES:
- EN-60598-1 & 2-3.
- UNE-EN 62031
- UNE-EN 62471
- FHS (Flujo Hemisferio Superior): <1%
Totalmente instalada y funcionando.

| Código | Ud | Descripción | Rendimiento | Precio | Importe |
|---|---|---|---|---|---|
| ELE004 | Ud. | Pernos de anclaje. | 4 | 6.01 | 24.04 |
| ELE019 | Ud. | Caja de conexión y protección. | 1 | 11.42 | 11.42 |
| ELE086 | M. | Cable RV 0,6/1KV 3x6mm2. (material; 21/11/2008) | 10 | 1.12 | 11.20 |
| ELE150 | Ud. | FAROLA ROUND-24 | 1 | 1100 | 1100.00 |
| MAQ022 | h. | Grúa automóvil 10 t. | 0.25 | 34.26 | 8.57 |
| MDO002 | h. | Oficial de 1ª | 4.5 | 11.66 | 52.47 |
| MDO005 | h. | Peón ordinario | 4.5 | 11.03 | 49.64 |
| %CI001 | % | Costes indirectos | 6 % | 1257.34 | 75.44 |
|  |  | Total |  |  | 1332.78 |

**06.08.1** UD COLUMNA PONTE 15 M (02/10/2008)
1 UD × 14577.4 = 14577.40
Suministro e instalación de columna tipo "PONTE" de SETGA de 15m
de altura fabricada en acero inoxidable, acabado mediante aplicación
de imprimación epoxi de dos componentes y posterior proceso de
pintado en poliuretano dos componentes en color RAL 9006 (o en otro
color a especificar por el cliente).
Diseñada para la instalación y orientación de seis proyectores
cilíndricos tipo "PONTE".
Balizada superiormente. Placa de anclaje y embellecedor específico.
Incluye caja triple de derivación/protección, cableado interno con
conductor de Cu designación RV 0,6/1kV 3x2,5mm. y resto de pequeño
material necesario para su funcionamiento según normativa vigente.
Incluye base de pernos específica y tornillería afín para su correcto
anclaje y nivelación.
Suministro e instalación de 6 proyectores tipo "PONTE" compuesto por
carcasa cilíndrica en acero inoxidable, acabado mediante aplicación de
imprimación epoxi de dos componentes y posterior proceso de pintado
en poliuretano dos componentes en color RAL 9006 (o en otro color a
especificar por el cliente).
Reflector parabólico conformado en aluminio anodizado, cierre de vidrio
templado.
IP-66.
3 proyectores con equipo y lámpara de 150W HM.
3 proyectores con equipo y lámpara de 70W HM.

| Código | Ud | Descripción | Rendimiento | Precio | Importe |
|---|---|---|---|---|---|
| ELE004 | Ud. | Pernos de anclaje. | 4 | 6.01 | 24.04 |
| ELE019 | Ud. | Caja de conexión y protección. | 1 | 11.42 | 11.42 |
| ELE086 | M. | Cable RV 0,6/1KV 3x6mm2. | 10 | 1.12 | 11.20 |
| 060801 | UD | COLUMNA PONTE 15 M CON 6 PROYEC (23/01/2013) | 1 | 13250 | 13250.00 |
| MAQ022 | h. | Grúa automóvil 10 t. | 8 | 34.26 | 274.08 |
| MDO002 | h. | Oficial de 1ª | 8 | 11.66 | 93.28 |
| MDO005 | h. | Peón ordinario | 8 | 11.03 | 88.24 |
| %CI001 | % | Costes indirectos | 6 % | 13752.26 | 825.14 |
|  |  | Total |  |  | 14577.4 |

**D36YL015** Ml CABLE 0,6-1KV DE 4X6 MM2.
526 Ml × 6.35 = 3340.10
Suministro e instalación de conductor de cobre RVK 0,6/1kV 4x6mm²

| Código | Ud | Descripción | Rendimiento | Precio | Importe |
|---|---|---|---|---|---|
| U01FY625 | Hr | Oficial esp.inst. eléctrica (mano de obra) | 0.1 | 18 | 1.800 |
| U01FY627 | Hr | Peón especi.inst. eléctrica (mano de obra) | 0.1 | 13.6 | 1.360 |
| U37YO015 | Ml | Cable de .06-1kv 4x6 mm2 (material; 23/01/2013) | 1 | 3 | 3.000 |
| %CI | % | Costes indirectos..(s/total) | 3 % | 6.160 | 0.185 |
|  |  | Total |  |  | 6.35 |

**D36YL020** Ml CABLE 0,6-1KV DE 4X10 MM2.
226 Ml × 8.41 = 1900.66
Suministro e instalación de conductor de cobre RVK 0,6/1kV 4x10mm²

| Código | Ud | Descripción | Rendimiento | Precio | Importe |
|---|---|---|---|---|---|
| U01FY625 | Hr | Oficial esp.inst. eléctrica | 0.1 | 18 | 1.800 |
| U01FY627 | Hr | Peón especi.inst. eléctrica | 0.1 | 13.6 | 1.360 |
| U37YO020 | Ml | Cable de .06-1kv 4x10.00 mm2 (material; 23/01/2013) | 1 | 5 | 5.000 |
| %CI | % | Costes indirectos..(s/total) | 3 % | 8.160 | 0.245 |
|  |  | Total |  |  | 8.41 |

**D36YL050** Ml CABLE AMARILLO-VERDE 1X16 MM2.
752 Ml × 2.01 = 1511.52
Ml. Cable amarillo-verde de PVC de 750 V de 1x16 mm2, colocado.

| Código | Ud | Descripción | Rendimiento | Precio | Importe |
|---|---|---|---|---|---|
| U01FY625 | Hr | Oficial esp.inst. eléctrica | 0.01 | 18 | 0.18 |
| U01FY627 | Hr | Peón especi.inst. eléctrica | 0.01 | 13.6 | 0.14 |
| U37YO050 | Ml | Cable amarillo PVC de 1x16 (material) | 1 | 1.63 | 1.63 |
| %CI | % | Costes indirectos..(s/total) | 3 % | 1.95 | 0.06 |
|  |  | Total |  |  | 2.01 |

| Medición | Uds. | Parcial |
|---|---|---|
| 1 | 752 | 752.00 |
| Total |  | 752 |

**EL0083** Ud. Cuadro de medida, mando y protección (03/10/2008)
1 Ud. × 6148 = 6148.00
Suministro e instalación de cuadro de mando, medida y protección,
conteniendo todos los elementos necesarios para su correcto
funcionamiento según REBT, totalmente instalado y conexionado

| Código | Ud | Descripción | Rendimiento | Precio | Importe |
|---|---|---|---|---|---|
| ELE143 | Ud. | CUADRO DE MANDO (material; 23/01/2013) | 1 | 5800 | 5800.00 |
| %CI001 | % | Costes indirectos | 6 % | 5800.00 | 348.00 |
|  |  | Total |  |  | 6148 |

## 07 SEÑALIZACION
Importe: 8431.73

**SB0007** M. MARCA VIAL REFLEX. 0,10 M. , I/PREMARCAJE. (02/10/2008)
392.1 M. × 0.45 = 176.45
M. marca vial reflexiva blanca de 0,10 m. de ancho realmente pintada, incluso premarcaje, barrido y limpieza de margen.

| Código | Ud | Descripción | Rendimiento | Precio | Importe |
|---|---|---|---|---|---|
| SYB012 | Kg. | Pintura reflexiva en marcas viales. (material; 07/10/2008) | 0.078 | 1.92 | 0.150 |
| SYB013 | Kg. | Microesferas vidrio, marcas viales. (material; 07/10/2008) | 0.048 | 1.26 | 0.060 |
| MAQ016 | h. | Barredora autopropulsada. (maquinaria; 03/10/2008) | 0.001 | 18.03 | 0.018 |
| MAQ028 | h. | Máquina pintabandas 45 CV. (maquinaria; 07/10/2008) | 0.002 | 18.03 | 0.036 |
| MDO002 | h. | Oficial de 1ª | 0.007 | 11.66 | 0.082 |
| MDO005 | h. | Peón ordinario | 0.007 | 11.03 | 0.077 |
| %CI001 | % | Costes indirectos | 6 % | 0.423 | 0.025 |
|  |  | Total |  |  | 0.45 |

| Medición | Uds. | Largo | Parcial |
|---|---|---|---|
|  | 1 | 85 | 85.00 |
|  | 1 | 135 | 135.00 |
|  | 1 | 60 | 60.00 |
|  | 1 | 5.5 | 5.50 |
|  | 3 | 6.1 | 18.30 |
|  | 1 | 6.5 | 6.50 |
|  | 1 | 5.1 | 5.10 |
|  | 1 | 4 | 4.00 |
|  | 3 | 10 | 30.00 |
|  | 1 | 11 | 11.00 |
|  | 1 | 6.2 | 6.20 |
|  | 1 | 5 | 5.00 |
|  | 1 | 13.5 | 13.50 |
|  | 1 | 7 | 7.00 |
| Total |  |  | 392.1 |

**SB0009** M2. MARCA VIAL REFLEX. , FLECH. , ROT. CEBRE. PAL. (02/10/2008)
129.1 M2. × 9.24 = 1192.88
M2. marca vial reflexiva blanca realmente pintada, en flechas, rótulos, cebreados y palabras, incluso premarcaje.

| Código | Ud | Descripción | Rendimiento | Precio | Importe |
|---|---|---|---|---|---|
| SYB012 | Kg. | Pintura reflexiva en marcas viales. | 0.784 | 1.92 | 1.51 |
| SYB013 | Kg. | Microesferas vidrio, marcas viales. | 0.48 | 1.26 | 0.60 |
| MAQ016 | h. | Barredora autopropulsada. | 0.002 | 18.03 | 0.04 |
| MDO002 | h. | Oficial de 1ª | 0.195 | 11.66 | 2.27 |
| MDO005 | h. | Peón ordinario | 0.39 | 11.03 | 4.30 |
| %CI001 | % | Costes indirectos | 6 % | 8.72 | 0.52 |
|  |  | Total |  |  | 9.24 |

| Medición | Uds. | Largo | Parcial |
|---|---|---|---|
|  | 39 | 2 | 78.00 |
|  | 30 | 0.25 | 7.50 |
|  | 9 | 1.5 | 13.50 |
|  | 3 | 4.3 | 12.90 |
|  | 4 | 4.3 | 17.20 |
| Total |  |  | 129.1 |

**07.03** UD SEÑAL PLAZA MINUSVALIDO PINTADA EN SUELO (02/10/2008)
2 UD × 18.86 = 37.72
ud pintado de señal para aparcamento reservado a persoas con discapacidade ou movilidade reducida en dous colores, con pintura de resinas acabado an antideslizante

| Código | Ud | Descripción | Rendimiento | Precio | Importe |
|---|---|---|---|---|---|
| SYB012 | Kg. | Pintura reflexiva en marcas viales. | 2.5 | 1.92 | 4.80 |
| SYB013 | Kg. | Microesferas vidrio, marcas viales. | 1.2 | 1.26 | 1.51 |
| MAQ016 | h. | Barredora autopropulsada. | 0.01 | 18.03 | 0.18 |
| MDO002 | h. | Oficial de 1ª | 0.6 | 11.66 | 7.00 |
| MDO005 | h. | Peón ordinario | 0.39 | 11.03 | 4.30 |
| %CI001 | % | Costes indirectos | 6 % | 17.79 | 1.07 |
|  |  | Total |  |  | 18.86 |

**D38ID150** Ud SEÑAL ALUMINIO
26 Ud × 270.18 = 7024.68
Ud. Señal reflectante circular D=60 cm.,triangular o cuadrada, de señalizacion direccional, prohibido,informativa, etc. i/p.p. poste aluminio, tornilleria, cimentación y anclaje, totalmente colocada.

| Código | Ud | Descripción | Rendimiento | Precio | Importe |
|---|---|---|---|---|---|
| U01AA006 | Hr | Capataz | 0.2 | 17.07 | 3.41 |
| U01AA010 | Hr | Peón especializado | 0.4 | 14.56 | 5.82 |
| U01AA011 | Hr | Peón suelto | 1.2 | 14.41 | 17.29 |
| U39AH003 | Hr | Camión 5 tm (maquinaria) | 0.5 | 11 | 5.50 |
| U39VF050 | Ud | Señal reflec.circular NIVEL 1 (material; 04/12/2012) | 1 | 145 | 145.00 |
| U39VM003 | Ml | Poste tubo aluminio (material; 04/12/2012) | 3 | 25 | 75.00 |
| U04MA310 | M3 | Hormigón HM-15/P/40 central (material) | 0.13 | 79.12 | 10.29 |
| %CI | % | Costes indirectos..(s/total) | 3 % | 262.31 | 7.87 |
|  |  | Total |  |  | 270.18 |

## 08 MOBILIARIO URBANO (27/05/1997)
Importe: 25943.46

**08.01** UD PAPELERA (27/05/1997)
12 UD × 484.37 = 5812.44
Ud. Papelera modelo “PONTE” de SETGA, o similar, en acero inoxidable, forma cilíndrica y dimensiones aproximadas Ø300 mm. y h:800 mm., con cubilete para extracción de residuos en acero inoxidable y asidero o tirador abatible que se oculta en su interior.
Acabados: Pulido espejo.
Cada papelera se suministra con los pernos y la tornillería específica y necesaria para su anclaje y nivelación.
Diseño y características según planos adjuntos.
Totalmente colacada

| Código | Ud | Descripción | Rendimiento | Precio | Importe |
|---|---|---|---|---|---|
| 04.06.01 | ud | papeleira ponte (07/12/2012) | 1 | 420 | 420.00 |
| MOOA.1a | h | Oficial 1ª construcción (mano de obra; 27/05/1997) | 1.5 | 15.77 | 23.66 |
| MOOA.1d | h | Peón ordinario construcción (mano de obra; 27/05/1997) | 1.5 | 14.7 | 22.05 |
| PBPM29a | l | Mortero tixotrópico epoxídico (material; 02/06/2011) | 1.2 | 2.9 | 3.48 |
| MMHE10a | h | Martillo rotativo con corona (maquinaria; 02/06/2011) | 0.5 | 2.14 | 1.07 |
| %CI | % | Costes indirectos..(s/total) | 3 % | 470.26 | 14.11 |
|  |  | Total |  |  | 484.37 |

**08.02** UD APARCABICIS ACERO INOX (27/05/1997)
8 UD × 69.79 = 558.32
Ud. Aparcabicis modelo “ANEL” de SETGA, o similar. Estructura metálica para aparcamiento de bicicletas fabricada intregramente en acero inoxidable.Realizado en tubo de sección Ø50mm. y curvado a diámetro 750mm.Acabado pulido.Instalación mediante empotramiento en suelo 200mm y tomado con mortero Epoxi.

| Código | Ud | Descripción | Rendimiento | Precio | Importe |
|---|---|---|---|---|---|
| 04.05.01 | ud | aparcabicis anel (07/12/2012) | 1 | 50 | 50.00 |
| MOOA.1a | h | Oficial 1ª construcción | 0.5 | 15.77 | 7.89 |
| MOOA.1d | h | Peón ordinario construcción | 0.5 | 14.7 | 7.35 |
| PBPM29a | l | Mortero tixotrópico epoxídico | 0.5 | 2.9 | 1.45 |
| MMHE10a | h | Martillo rotativo con corona | 0.5 | 2.14 | 1.07 |
| %CI | % | Costes indirectos..(s/total) | 3 % | 67.76 | 2.03 |
|  |  | Total |  |  | 69.79 |

**08.03** UD BANCO (27/05/1997)
10 UD × 1957.27 = 19572.70
Banco OMEGA
Suministro, de banco modelo "OMEGA" de 1850 mm. de longitud, con asiento por dos lados.
Formado por estructura de acero S-235-JR conformada, mecanizada y granallada. Con protección superficial mediante zincado electrolítico e imprimación anticorrosiva epoxy de dos componentes y final acabado de dos capas de esmalte poliuretano de dos componentes RAL9007.
Tornillería en acero inoxidable oculta.
Anclaje a pavimento mediante quimico y varilla en acero inox M10.
Listones de madera tropical de IROKO o similar de 40x35x1850mm. Tratamiento protector mediante imprimación antitaninos y acabado lasur bicapa para conservar el color de la madera durante un periodo de tiempo que depende de las condiciones climaticas y que requiere mantenimiento. Madera tropical con tratamiento FSC que garantiza el cumplimiento de las normativas legales y medioambientales del pais de origen, asegurando la sostenibilidad de los bosques y evitando el impacto ecológico.
Totalmente instalado.

| Código | Ud | Descripción | Rendimiento | Precio | Importe |
|---|---|---|---|---|---|
| 04.03.01 | ud | banco (07/12/2012) | 1 | 1850 | 1850.00 |
| MOOA.1a | h | Oficial 1ª construcción | 1.5 | 15.77 | 23.66 |
| MOOA.1d | h | Peón ordinario construcción | 1.5 | 14.7 | 22.05 |
| PBPM29a | l | Mortero tixotrópico epoxídico | 1.2 | 2.9 | 3.48 |
| MMHE10a | h | Martillo rotativo con corona | 0.5 | 2.14 | 1.07 |
| %CI | % | Costes indirectos..(s/total) | 3 % | 1900.26 | 57.01 |
|  |  | Total |  |  | 1957.27 |

## 09 JARDINERIA
Importe: 10165.8

**D39GA003** Ud PROGRAMADOR 1 ESTACIÓN
2 Ud × 103.38 = 206.76
Ud. Suministro e instalación de programador electrónico WATER MASTER de 1 estación con baterias incorporadas,incluido el montaje

| Código | Ud | Descripción | Rendimiento | Precio | Importe |
|---|---|---|---|---|---|
| U01FR005 | Hr | Jardinero especialista (mano de obra) | 1 | 14 | 14.00 |
| U40AA001 | Ud | Programador 1 estación (material) | 1 | 86.37 | 86.37 |
| %CI | % | Costes indirectos..(s/total) | 3 % | 100.37 | 3.01 |
|  |  | Total |  |  | 103.38 |

**D39GC001** Ud ELECTROVÁLVULA 3/4" C/ARQUETA
2 Ud × 49.67 = 99.34
Ud. Suministro e instalación de electroválvula de plástico RAIN BIRD de 3/4", con apertura manual por solenoide, regulador de caudal, i/arqueta de fibra de vidrio con tapa.

| Código | Ud | Descripción | Rendimiento | Precio | Importe |
|---|---|---|---|---|---|
| U01FR005 | Hr | Jardinero especialista | 0.7 | 14 | 9.80 |
| U01FR013 | Hr | Peón ordinario jardinero (mano de obra) | 0.7 | 10.5 | 7.35 |
| U40AB001 | Ud | Electroválvula 3/4" i/arqueta (material) | 1 | 31.07 | 31.07 |
| %CI | % | Costes indirectos..(s/total) | 3 % | 48.22 | 1.45 |
|  |  | Total |  |  | 49.67 |

**D39GE051** Ud ASPERSOR SECTORIAL EMERGENTE
10 Ud × 44.17 = 441.70
Ud. Suministro, colocación y puesta en ejecución de aspersor sectorial emergente, carcasa de plástico, ajuste de sector, i/tobera con regulador de alcance y caudal, y filtros.

| Código | Ud | Descripción | Rendimiento | Precio | Importe |
|---|---|---|---|---|---|
| U01FR005 | Hr | Jardinero especialista | 0.9 | 14 | 12.60 |
| U01FR013 | Hr | Peón ordinario jardinero | 0.9 | 10.5 | 9.45 |
| U40AD200 | Ud | Aspersor sectorial emergente (material) | 1 | 20.83 | 20.83 |
| %CI | % | Costes indirectos..(s/total) | 3 % | 42.88 | 1.29 |
|  |  | Total |  |  | 44.17 |

**D39GI201** Ml TUBERÍA POLIETILENO D= 16 MM. PRES.
50 Ml × 2.53 = 126.50
Ml. Suministro y montaje de tubería de polietileno de 16 mm. de diámetro y 3 Kg/cm2 de presión para riego por goteo, i/p.p. de piezas especiales.

| Código | Ud | Descripción | Rendimiento | Precio | Importe |
|---|---|---|---|---|---|
| U01FR005 | Hr | Jardinero especialista | 0.06 | 14 | 0.84 |
| U01FR013 | Hr | Peón ordinario jardinero | 0.06 | 10.5 | 0.63 |
| U40AG190 | Ml | Tub.polietileno 16 mm./3 atm (material) | 1 | 0.66 | 0.66 |
| U40AG226 | Ud | Piezas de enlace de polietileno (material) | 0.3 | 1.05 | 0.32 |
| %CI | % | Costes indirectos..(s/total) | 3 % | 2.45 | 0.07 |
|  |  | Total |  |  | 2.53 |

**D39GI205** Ml TUBERÍA POLIETILENO D= 20 MM. PRES.
50 Ml × 2.76 = 138.00
Ml. Suministro y montaje de tubería de polietileno de 20 mm. de diámetro y 3 Kg/cm2 de presiön, i/p.p. de piezas especiales.

| Código | Ud | Descripción | Rendimiento | Precio | Importe |
|---|---|---|---|---|---|
| U01FR005 | Hr | Jardinero especialista | 0.07 | 14 | 0.98 |
| U01FR013 | Hr | Peón ordinario jardinero | 0.07 | 10.5 | 0.74 |
| U40AG200 | Ml | Tub.polietileno 20 mm./10 atm (material) | 1 | 0.43 | 0.43 |
| U40AG226 | Ud | Piezas de enlace de polietileno | 0.5 | 1.05 | 0.53 |
| %CI | % | Costes indirectos..(s/total) | 3 % | 2.68 | 0.08 |
|  |  | Total |  |  | 2.76 |

**D39GI206** Ml TUBERÍA POLIETILENO D= 25 MM. PRES.
50 Ml × 3.22 = 161.00
Ml. Suministro y montaje de tubería de polietileno de 25 mm. de diámetro y 10 Kg/cm2 de presión, i/p.p. de piezas especiales.

| Código | Ud | Descripción | Rendimiento | Precio | Importe |
|---|---|---|---|---|---|
| U01FR005 | Hr | Jardinero especialista | 0.07 | 14 | 0.98 |
| U01FR013 | Hr | Peón ordinario jardinero | 0.07 | 10.5 | 0.74 |
| U40AG205 | Ml | Tub.polietileno 25 mm./10 atm (material) | 1 | 0.78 | 0.78 |
| U40AG226 | Ud | Piezas de enlace de polietileno | 0.6 | 1.05 | 0.63 |
| %CI | % | Costes indirectos..(s/total) | 3 % | 3.13 | 0.09 |
|  |  | Total |  |  | 3.22 |

**D39GK090** Ud ARQUETA DE PLÁSTICO
2 Ud × 13.3 = 26.60
Ud. Suministro y colocación de arqueta de plástico con tapa redonda de 28x35 cm., para red de riego.

| Código | Ud | Descripción | Rendimiento | Precio | Importe |
|---|---|---|---|---|---|
| U01FR005 | Hr | Jardinero especialista | 0.01 | 14 | 0.14 |
| U01FR013 | Hr | Peón ordinario jardinero | 0.1 | 10.5 | 1.05 |
| U40AK600 | Ud | Arqueta redonda con tapa (material) | 1 | 11.72 | 11.72 |
| %CI | % | Costes indirectos..(s/total) | 3 % | 12.91 | 0.39 |
|  |  | Total |  |  | 13.3 |

**D39GK401** Ud ACOMETIDA A LA RED GENERAL
2 Ud × 95.3 = 190.60
Ud. Acometida a la red general , i/arqueta con tapa y llave de paso de bola.

| Código | Ud | Descripción | Rendimiento | Precio | Importe |
|---|---|---|---|---|---|
| U01FR005 | Hr | Jardinero especialista | 1.45 | 14 | 20.30 |
| U01FR011 | Hr | Peón especializado jardinero (mano de obra) | 1.9 | 11 | 20.90 |
| U40AK400 | Ud | Piezas acometida red general (material) | 1 | 51.32 | 51.32 |
| %CI | % | Costes indirectos..(s/total) | 3 % | 92.52 | 2.78 |
|  |  | Total |  |  | 95.3 |

**D39IE676** Ud PRUNUS PISARDII 2,00-2,50 M. ALT.
31 Ud × 111.9 = 3468.90
Ud. Suministro, apertura de hoyo, plantación y primer riego de Prunus pisardii (Cerezo de flor) de 2,0 a 2,5 m. de altura a raíz desnuda.

| Código | Ud | Descripción | Rendimiento | Precio | Importe |
|---|---|---|---|---|---|
| U01FR009 | Hr | Jardinero (mano de obra) | 1 | 13 | 13.00 |
| U01FR013 | Hr | Peón ordinario jardinero | 1 | 10.5 | 10.50 |
| U04PY001 | M3 | Agua | 0.1 | 1.44 | 0.14 |
| U40GA265 | Ud | Prunus pisard. 12-14 cm.raiz (material; 18/02/2013) | 1 | 85 | 85.00 |
| %CI | % | Costes indirectos..(s/total) | 3 % | 108.64 | 3.26 |
|  |  | Total |  |  | 111.9 |

**D39CA021** M3 TIERRA VEGETAL CRIBADA
215.5 M3 × 18.57 = 4001.84
M3. Suministro y extendido de tierra vegetal cribada, suministrada a granel.

| Código | Ud | Descripción | Rendimiento | Precio | Importe |
|---|---|---|---|---|---|
| U01FR013 | Hr | Peón ordinario jardinero | 0.55 | 10.5 | 5.78 |
| U40BA010 | M3 | Tierra vegetal cribada (material) | 1 | 12.25 | 12.25 |
| %CI | % | Costes indirectos..(s/total) | 3 % | 18.03 | 0.54 |
|  |  | Total |  |  | 18.57 |

| Medición | Uds. | Largo | Ancho | Parcial |
|---|---|---|---|---|
|  | 1 | 183 | 0.5 | 91.50 |
|  | 4 | 62 | 0.5 | 124.00 |
| Total |  |  |  | 215.5 |

**D39QA001** M2 CESPED SEMILLADO, SUPERF. <1.000 M2.
245 M2 × 3.28 = 803.60
M2. Césped semillado con mezcla de Lolium, Agrostis, Festuca y Poa, incluso preparación del terreno, mantillo, siembra y riegos hasta la primera siega, en superficies menores de 1.000 m2.

| Código | Ud | Descripción | Rendimiento | Precio | Importe |
|---|---|---|---|---|---|
| U01FR009 | Hr | Jardinero | 0.09 | 13 | 1.17 |
| U01FR013 | Hr | Peón ordinario jardinero | 0.12 | 10.5 | 1.26 |
| U04PY001 | M3 | Agua | 0.15 | 1.44 | 0.22 |
| U40MA600 | Kg | Semilla combinada para césped (material) | 0.06 | 5.3 | 0.32 |
| U40BD005 | M3 | Mantillo (material) | 0.01 | 21.02 | 0.21 |
| %CI | % | Costes indirectos..(s/total) | 3 % | 3.18 | 0.10 |
|  |  | Total |  |  | 3.28 |

| Medición | Uds. | Largo | Parcial |
|---|---|---|---|
|  | 1 | 183 | 183.00 |
|  | 1 | 62 | 62.00 |
| Total |  |  | 245 |

**D39EA752** M2 SUPERFICIE CORTEZA PINO 8 CM.
124 M2 × 4.04 = 500.96
M2. Suministro y extendido a mano de corteza de pino (pinocha), con espesor de 8 cm.

| Código | Ud | Descripción | Rendimiento | Precio | Importe |
|---|---|---|---|---|---|
| U01FR013 | Hr | Peón ordinario jardinero | 0.25 | 10.5 | 2.63 |
| U40SA060 | M3 | Corteza de pino nac. (pinocha) (material) | 0.08 | 16.11 | 1.29 |
| %CI | % | Costes indirectos..(s/total) | 3 % | 3.92 | 0.12 |
|  |  | Total |  |  | 4.04 |

| Medición | Uds. | Largo | Ancho | Parcial |
|---|---|---|---|---|
|  | 31 | 2 | 2 | 124.00 |
| Total |  |  |  | 124 |

## 10 SEGURIDAD Y SALUD (02/10/2008)
Importe: 17813.32

### 09.01 PROTECCIONES INDIVIDUALES (03/10/2008)
Importe: 1794.13

**SH0004** Ud. CASCO DE SEGURIDAD. (03/10/2008)
10 Ud. × 1.65 = 16.50
Ud. casco de seguridad, atalaje adaptable, homologable.

| Código | Ud | Descripción | Rendimiento | Precio | Importe |
|---|---|---|---|---|---|
| SHT004 | Ud. | Casco seguridad homologado. (material; 16/12/2008) | 0.5 | 3.09 | 1.55 |
| %CI001 | % | Costes indirectos | 6 % | 1.55 | 0.09 |
|  |  | Total |  |  | 1.65 |

**SH0005** Ud. GAFA ANTIPOLVO Y ANTIIMPACTOS. (03/10/2008)
10 Ud. × 12.42 = 124.20
Ud. gafa de visores de policarbonato, con montura de doble puente y laterales transparentes de propionato ininflamable, patillas de alma metálica para protección frente a impactos y salpicaduras. Homologadas.

| Código | Ud | Descripción | Rendimiento | Precio | Importe |
|---|---|---|---|---|---|
| SHT005 | Ud. | Gafa antipolvo y antiimpactos. (material; 16/12/2008) | 1 | 11.72 | 11.72 |
| %CI001 | % | Costes indirectos | 6 % | 11.72 | 0.70 |
|  |  | Total |  |  | 12.42 |

**SH0006** Ud. PROTECTOR AUDITIVO. (03/10/2008)
10 Ud. × 17.97 = 179.70
Ud. protector auditivo con arnés de fibra de vidrio y nylon, almohadilla de PVC, cazoleta ABS oral, homologado.

| Código | Ud | Descripción | Rendimiento | Precio | Importe |
|---|---|---|---|---|---|
| SHT006 | Ud. | Protector auditivo homologado. (material; 16/12/2008) | 1 | 16.95 | 16.95 |
| %CI001 | % | Costes indirectos | 6 % | 16.95 | 1.02 |
|  |  | Total |  |  | 17.97 |

**SH0008** Ud. MASCARILLA ANTIPOLVO. (03/10/2008)
10 Ud. × 20.32 = 203.20
Ud. mascarilla buconasal de goma natural inerte a los rallos ultravioleta y a los agentes atmosféricos, atalaje rápido para dos filtros químicos.

| Código | Ud | Descripción | Rendimiento | Precio | Importe |
|---|---|---|---|---|---|
| SHT008 | Ud. | Mascarilla antipolvo. (material; 16/12/2008) | 1 | 19.17 | 19.17 |
| %CI001 | % | Costes indirectos | 6 % | 19.17 | 1.15 |
|  |  | Total |  |  | 20.32 |

**SH0009** Ud. FILTRO MASCARILLA ANTIPOLVO. (03/10/2008)
100 Ud. × 0.4 = 40.00
Ud. filtro para polvos, humos y neblinas para adaptar a mascarilla buconasal.

| Código | Ud | Descripción | Rendimiento | Precio | Importe |
|---|---|---|---|---|---|
| SHT009 | Ud. | Filtro mascarilla antipolvo. (16/12/2008) | 1 | 0.38 | 0.38 |
| %CI001 | % | Costes indirectos | 6 % | 0.38 | 0.02 |
|  |  | Total |  |  | 0.4 |

**SH0010** Ud. MONO DE TRABAJO. (03/10/2008)
10 Ud. × 12.83 = 128.30
Ud. mono de trabajo de una pieza, de tejido ligero y flexible.

| Código | Ud | Descripción | Rendimiento | Precio | Importe |
|---|---|---|---|---|---|
| SHT010 | Ud. | Mono de trabajo. (material; 16/12/2008) | 1 | 12.1 | 12.10 |
| %CI001 | % | Costes indirectos | 6 % | 12.10 | 0.73 |
|  |  | Total |  |  | 12.83 |

**SH0011** Ud. TRAJE IMPERMABLE. (03/10/2008)
10 Ud. × 17.59 = 175.90
Ud. traje impermeable de trabajo en dos piezas de PVC.

| Código | Ud | Descripción | Rendimiento | Precio | Importe |
|---|---|---|---|---|---|
| SHT011 | Ud. | Traje impermeable. (material; 16/12/2008) | 1 | 16.59 | 16.59 |
| %CI001 | % | Costes indirectos | 6 % | 16.59 | 1.00 |
|  |  | Total |  |  | 17.59 |

**SH0012** Ud. PAR GUANTES NEOPRENO. (03/10/2008)
10 Ud. × 3.49 = 34.90
Ud. par de guantes de neopreno con interior de soporte de algodón, impermeables, contra riesgos mecánicos y químicos.

| Código | Ud | Descripción | Rendimiento | Precio | Importe |
|---|---|---|---|---|---|
| SHT012 | Ud. | Par guantes neopreno. (material; 16/12/2008) | 1 | 3.29 | 3.29 |
| %CI001 | % | Costes indirectos | 6 % | 3.29 | 0.20 |
|  |  | Total |  |  | 3.49 |

**SH0013** Ud. PAR GUANTES CUERO. (03/10/2008)
10 Ud. × 9.94 = 99.40
Ud. par de guantes de cuero y tejido de algodón, impermeable, de adherencia mejorada para superficies pulimentadas, con forrado interior y elástico de ajuste, contra riesgos mecánicos.

| Código | Ud | Descripción | Rendimiento | Precio | Importe |
|---|---|---|---|---|---|
| SHT013 | Ud. | Par guantes cuero. (material; 16/12/2008) | 1 | 9.38 | 9.38 |
| %CI001 | % | Costes indirectos | 6 % | 9.38 | 0.56 |
|  |  | Total |  |  | 9.94 |

**SH0014** Ud. PAR BOTAS IMPERMEABLES (03/10/2008)
10 Ud. × 12.83 = 128.30
Ud. par de botas impermeables al agua y humedad, de 40 cm. de alto, suela antideslizante y forro de nylon, compatibles con grasas o aceites.

| Código | Ud | Descripción | Rendimiento | Precio | Importe |
|---|---|---|---|---|---|
| SHT014 | Ud. | Par botas impermeables. (material; 16/12/2008) | 1 | 12.1 | 12.10 |
| %CI001 | % | Costes indirectos | 6 % | 12.10 | 0.73 |
|  |  | Total |  |  | 12.83 |

**SH0015** Ud. PAR BOTAS SEGURIDAD. (03/10/2008)
10 Ud. × 19.21 = 192.10
Ud. par de botas de seguridad, con puntera metálica para refuerzo y plantillas de acero flexible, antideslizantes e impermeables, para riesgos mecánicos y perforación.

| Código | Ud | Descripción | Rendimiento | Precio | Importe |
|---|---|---|---|---|---|
| SHT015 | Ud. | Par de botas seguridad. (material; 16/12/2008) | 1 | 18.12 | 18.12 |
| %CI001 | % | Costes indirectos | 6 % | 18.12 | 1.09 |
|  |  | Total |  |  | 19.21 |

**SH0016** Ud. CINTURÓN SEGURIDAD. (03/10/2008)
2 Ud. × 18.57 = 37.14
Ud. cinturón de seguridad con sujección por hebilla simple.

| Código | Ud | Descripción | Rendimiento | Precio | Importe |
|---|---|---|---|---|---|
| SHT016 | Ud. | Cinturón seguridad. (material; 16/12/2008) | 1 | 17.52 | 17.52 |
| %CI001 | % | Costes indirectos | 6 % | 17.52 | 1.05 |
|  |  | Total |  |  | 18.57 |

**SH0017** Ud. CHALECO NEOPRENO REFLECTANTE. (03/10/2008)
10 Ud. × 31.38 = 313.80
Ud. chaleco de neopreno reflectante para trabajos de señalización.

| Código | Ud | Descripción | Rendimiento | Precio | Importe |
|---|---|---|---|---|---|
| SHT017 | Ud. | Chaleco neopreno reflectante. (16/12/2008) | 1 | 29.6 | 29.60 |
| %CI001 | % | Costes indirectos | 6 % | 29.60 | 1.78 |
|  |  | Total |  |  | 31.38 |

**SH0018** Ud. PAR GUANTES DIELÉCTRICOS. (03/10/2008)
3 Ud. × 40.23 = 120.69
Ud. par de guantes dieléctricos aislantes hasta 500 V.

| Código | Ud | Descripción | Rendimiento | Precio | Importe |
|---|---|---|---|---|---|
| SHT018 | Ud. | Par guantes dieléctricos. (material; 16/12/2008) | 1 | 37.95 | 37.95 |
| %CI001 | % | Costes indirectos | 6 % | 37.95 | 2.28 |
|  |  | Total |  |  | 40.23 |

### 09.02 PROTECCIONES COLECTIVAS (03/10/2008)
Importe: 5014.21

**SH0019** Ud. SEÑAL TRÁFICO NORMAL I/SOPORTE 3 USOS. (03/10/2008)
5 Ud. × 31.37 = 156.85
Ud. señal de tráfico modificada, montada sobre soporte metálico, incluso colocación y desmontaje. (tres usos).

| Código | Ud | Descripción | Rendimiento | Precio | Importe |
|---|---|---|---|---|---|
| SHT019 | Ud. | Señal tráfico normalizada. (material; 16/12/2008) | 0.33 | 61.9 | 20.43 |
| SHT020 | Ud. | Soporte señal. (material; 16/12/2008) | 0.33 | 17.73 | 5.85 |
| MDO005 | h. | Peón ordinario | 0.3 | 11.03 | 3.31 |
| %CI001 | % | Costes indirectos | 6 % | 29.59 | 1.78 |
|  |  | Total |  |  | 31.37 |

**SH0020** Ud. CARTEL INDICATIVO NORMALIZADO RIESGO. (03/10/2008)
2 Ud. × 11.48 = 22.96
Ud. cartel indicativo normalizado de riesgo, con soporte metálico incluida colocación.

| Código | Ud | Descripción | Rendimiento | Precio | Importe |
|---|---|---|---|---|---|
| SHT020 | Ud. | Soporte señal. | 0.33 | 17.73 | 5.85 |
| SHT021 | Ud. | Cartel normal.indicat.riesgo 0,30x0,30m. (material; 16/12/2008) | 1 | 2.22 | 2.22 |
| MDO004 | h. | Peón especialista. (mano de obra; 03/10/2008) | 0.25 | 11.03 | 2.76 |
| %CI001 | % | Costes indirectos | 6 % | 10.83 | 0.65 |
|  |  | Total |  |  | 11.48 |

**SH0021** Ud. CARTEL INDICAT.NORM. RIESGO SIN SOPORTE. (03/10/2008)
2 Ud. × 5.86 = 11.72
Ud. cartel indicativo normalizado riesgo, sin soporte metálico, incluso colocación.

| Código | Ud | Descripción | Rendimiento | Precio | Importe |
|---|---|---|---|---|---|
| SHT021 | Ud. | Cartel normal.indicat.riesgo 0,30x0,30m. | 1 | 2.22 | 2.22 |
| MDO005 | h. | Peón ordinario | 0.3 | 11.03 | 3.31 |
| %CI001 | % | Costes indirectos | 6 % | 5.53 | 0.33 |
|  |  | Total |  |  | 5.86 |

**SH0022** M. CORDÓN BALIZAMIENTO REFLECTANTE. (03/10/2008)
2000 M. × 0.82 = 1640.00
M. cordón de balizamiento reflectante, incluso soportes, colocación y desmontaje.

| Código | Ud | Descripción | Rendimiento | Precio | Importe |
|---|---|---|---|---|---|
| SHT022 | M. | Cordón balizamiento reflectante. (material; 08/01/2013) | 1.1 | 0.2 | 0.22 |
| SHT023 | Ud. | Soporte cordón balizamiento. (material; 28/10/2008) | 0.04 | 10.91 | 0.44 |
| MDO005 | h. | Peón ordinario | 0.01 | 11.03 | 0.11 |
| %CI001 | % | Costes indirectos | 6 % | 0.77 | 0.05 |
|  |  | Total |  |  | 0.82 |

**SH0023** M. BANDA BICOLOR ROJO BLANCO. (03/10/2008)
2000 M. × 0.7 = 1400.00
M. banda bicolor rojo-blanco, para señalización, colocada.

| Código | Ud | Descripción | Rendimiento | Precio | Importe |
|---|---|---|---|---|---|
| SHT023 | Ud. | Soporte cordón balizamiento. | 0.04 | 10.91 | 0.44 |
| SHT024 | M. | Banda bicolor señalización. (material; 16/12/2008) | 1.1 | 0.1 | 0.11 |
| MDO005 | h. | Peón ordinario | 0.01 | 11.03 | 0.11 |
| %CI001 | % | Costes indirectos | 6 % | 0.66 | 0.04 |
|  |  | Total |  |  | 0.7 |

**SH0024** Ud. JALÓN SEÑALIZACIÓN. (03/10/2008)
22 Ud. × 8.84 = 194.48
Ud. jalón señalización, incluso colocación.

| Código | Ud | Descripción | Rendimiento | Precio | Importe |
|---|---|---|---|---|---|
| SHT025 | Ud. | Jalón señalización. (material; 16/12/2008) | 1 | 7.9 | 7.90 |
| MDO005 | h. | Peón ordinario | 0.04 | 11.03 | 0.44 |
| %CI001 | % | Costes indirectos | 6 % | 8.34 | 0.50 |
|  |  | Total |  |  | 8.84 |

**SH0025** Ud. VALLA AUTÓN.METAL. 2,5M PEATONES. 4 USOS. (03/10/2008)
100 Ud. × 11.95 = 1195.00
Ud. valla autónoma metálica de 2,50 m para contención de peatones, colocada.(Cuatro usos)

| Código | Ud | Descripción | Rendimiento | Precio | Importe |
|---|---|---|---|---|---|
| SHT026 | Ud. | Valla autónoma metálica 2,50 m. (material; 16/12/2008) | 0.25 | 45.08 | 11.27 |
| %CI001 | % | Costes indirectos | 6 % | 11.27 | 0.68 |
|  |  | Total |  |  | 11.95 |

**SH0026** Ud. VALLA NORMAL. DESVIAC.TRÁFICO. 2 USOS. (03/10/2008)
8 Ud. × 27.35 = 218.80
Ud. valla normalizada de desviación de tráfico, incluída colocación.(Dos usos)

| Código | Ud | Descripción | Rendimiento | Precio | Importe |
|---|---|---|---|---|---|
| SHT027 | Ud. | Valla normalizada 1,95x0,95m. (material; 16/12/2008) | 0.5 | 50.49 | 25.25 |
| MDO005 | h. | Peón ordinario | 0.05 | 11.03 | 0.55 |
| %CI001 | % | Costes indirectos | 6 % | 25.80 | 1.55 |
|  |  | Total |  |  | 27.35 |

**SH0027** Ud. BALIZA LUMINOSA INTERMITENTE. 2 USOS (03/10/2008)
2 Ud. × 38.46 = 76.92
Ud. baliza luminosa intermitente, autónoma con célula fotoeléctrica.(Dos usos)

| Código | Ud | Descripción | Rendimiento | Precio | Importe |
|---|---|---|---|---|---|
| SHT028 | Ud. | Baliza luminosa intermitente. (material; 16/12/2008) | 0.5 | 72.12 | 36.06 |
| MDO005 | h. | Peón ordinario | 0.02 | 11.03 | 0.22 |
| %CI001 | % | Costes indirectos | 6 % | 36.28 | 2.18 |
|  |  | Total |  |  | 38.46 |

**SH0028** Ud. PAR SEÑAL NORMAL.MANO. 2 USOS. (03/10/2008)
4 Ud. × 24.37 = 97.48
Ud. par de señal normalizada de mano para regulación de tráfico.(Dos usos).

| Código | Ud | Descripción | Rendimiento | Precio | Importe |
|---|---|---|---|---|---|
| SHT029 | Ud. | Par señal tráfico de mano. (material; 16/12/2008) | 0.5 | 45.97 | 22.99 |
| %CI001 | % | Costes indirectos | 6 % | 22.99 | 1.38 |
|  |  | Total |  |  | 24.37 |

### 09.03 ESTINCIÓN DE INCENDIOS (03/10/2008)
Importe: 116.06

**SH0031** Ud. EXTINTOR MAN. 3.5KG. CO2 (03/10/2008)
2 Ud. × 15.37 = 30.74
Ud. extintor manual de 3,5 Kg. de carga de CO2 (nieva carbónica), para fuegos de origen eléctrico, eficacia UNE 21 B, colocado con soporte atornillado a paramento.(Tres usos)

| Código | Ud | Descripción | Rendimiento | Precio | Importe |
|---|---|---|---|---|---|
| SHT030 | Ud. | Extintor manual 3,5 Kg CO2. (material; 16/12/2008) | 0.33 | 40.6 | 13.40 |
| MDO004 | h. | Peón especialista. | 0.1 | 11.03 | 1.10 |
| %CI001 | % | Costes indirectos | 6 % | 14.50 | 0.87 |
|  |  | Total |  |  | 15.37 |

**SH0032** Ud. EXTINTOR MAN. 6KG. POLVO SECO. (03/10/2008)
3 Ud. × 28.44 = 85.32
Ud. extintor manual de 6Kg. de carga de polvo seco para fuegos de brasa y de líquidos inflemables, eficacia UNE 21 A y 69 B, colocado con soporte atornillado a paramento. (Tres usos)

| Código | Ud | Descripción | Rendimiento | Precio | Importe |
|---|---|---|---|---|---|
| SHT031 | Ud. | Extintor manual 6 Kg polvo seco. (16/12/2008) | 0.33 | 77.96 | 25.73 |
| MDO004 | h. | Peón especialista. | 0.1 | 11.03 | 1.10 |
| %CI001 | % | Costes indirectos | 6 % | 26.83 | 1.61 |
|  |  | Total |  |  | 28.44 |

### 09.04 INSTALACIÓN DE HIGIENE Y SEGURIDAD (02/10/2008)
Importe: 10298.99

**SH0036** Ud. ALQ.MENS. BARRACÓN VESTUARIOS/COMEDOR. (03/10/2008)
22 Ud. × 222.97 = 4905.34
Ud. alquiler mensual de barracón para vestuarios y/o comedor.

| Código | Ud | Descripción | Rendimiento | Precio | Importe |
|---|---|---|---|---|---|
| SHT032 | Ud. | Alquiler mensual barracón. (material; 16/12/2008) | 1 | 210.35 | 210.35 |
| %CI001 | % | Costes indirectos | 6 % | 210.35 | 12.62 |
|  |  | Total |  |  | 222.97 |

| Medición | Uds. | Parcial |
|---|---|---|
| Vestuarios | 11 | 11.00 |
| Botiquín-oficina | 11 | 11.00 |
| Total |  | 22 |

**SH0037** Ud. ALQUILER MENSUAL BARRACÓN ASEOS. (03/10/2008)
11 Ud. × 280.32 = 3083.52
Ud. alquiler mensual barracón para aseos.

| Código | Ud | Descripción | Rendimiento | Precio | Importe |
|---|---|---|---|---|---|
| SHT033 | Ud. | Alquiler mensual barracón aseos. (material; 16/12/2008) | 1 | 264.45 | 264.45 |
| %CI001 | % | Costes indirectos | 6 % | 264.45 | 15.87 |
|  |  | Total |  |  | 280.32 |

**SH0038** Ud. RECIPIENTE RECOGIDA BASURAS. (03/10/2008)
1 Ud. × 23.53 = 23.53
Ud. recimpiente para recogida de basuras.

| Código | Ud | Descripción | Rendimiento | Precio | Importe |
|---|---|---|---|---|---|
| SHT034 | Ud. | Recipiente basura. (material; 16/12/2008) | 1 | 21.1 | 21.10 |
| MDO005 | h. | Peón ordinario | 0.1 | 11.03 | 1.10 |
| %CI001 | % | Costes indirectos | 6 % | 22.20 | 1.33 |
|  |  | Total |  |  | 23.53 |

**SH0039** Ud. TAQUILLA METÁLICA INDIV. 2 USOS. (03/10/2008)
10 Ud. × 23.89 = 238.90
Ud. taquilla metálica individual con llave.(Dos usos)

| Código | Ud | Descripción | Rendimiento | Precio | Importe |
|---|---|---|---|---|---|
| SHT035 | Ud. | Taquilla metálica individual. (material; 16/12/2008) | 0.5 | 45.08 | 22.54 |
| %CI001 | % | Costes indirectos | 6 % | 22.54 | 1.35 |
|  |  | Total |  |  | 23.89 |

**SH0044** Ud. CALENTADOR AGUA 50 L. 4 USOS. (02/10/2008)
1 Ud. × 83.7 = 83.70
Ud. calentador agua de 50 l.(Cuatro usos)

| Código | Ud | Descripción | Rendimiento | Precio | Importe |
|---|---|---|---|---|---|
| SHT040 | Ud. | Calentador agua 50 l. (16/12/2008) | 0.25 | 234.39 | 58.60 |
| MDO002 | h. | Oficial de 1ª | 0.8 | 11.66 | 9.33 |
| MDO005 | h. | Peón ordinario | 1 | 11.03 | 11.03 |
| %CI001 | % | Costes indirectos | 6 % | 78.96 | 4.74 |
|  |  | Total |  |  | 83.7 |

| Medición | Uds. | Parcial |
|---|---|---|
| Aseos | 1 | 1.00 |
| Total |  | 1 |

**SH0045** Ud. ACOMETIDA AGUA Y ELECTRICIDAD. (03/10/2008)
3 Ud. × 265 = 795.00
Ud. acometida de agua y energía elétrica para vestuarios, aseos y comedor, totalmente terminada y en servicio.

| Código | Ud | Descripción | Rendimiento | Precio | Importe |
|---|---|---|---|---|---|
| SHT041 | Ud. | Acometida agua y electricidad. (material; 08/01/2013) | 1 | 250 | 250.00 |
| %CI001 | % | Costes indirectos | 6 % | 250.00 | 15.00 |
|  |  | Total |  |  | 265 |

**SH0046** h. MANO OBRA EN LIMPIEZA. (03/10/2008)
100 h. × 11.69 = 1169.00
H. mano de obra empleada en limpieza de instalaciones de personal.

| Código | Ud | Descripción | Rendimiento | Precio | Importe |
|---|---|---|---|---|---|
| MDO005 | h. | Peón ordinario | 1 | 11.03 | 11.03 |
| %CI001 | % | Costes indirectos | 6 % | 11.03 | 0.66 |
|  |  | Total |  |  | 11.69 |

### 09.05 MEDICINA PREVENTIVA Y PRIMEROS AUXILIOS (03/10/2008)
Importe: 589.93

**SH0047** Ud. BOTIQUÍN URGENCIA. (03/10/2008)
1 Ud. × 77.61 = 77.61
Ud. botiquín de urgencia para obra con contenidos mínimos obligatorios, colocado.

| Código | Ud | Descripción | Rendimiento | Precio | Importe |
|---|---|---|---|---|---|
| SHT042 | Ud. | Botiquín urgencia. (16/12/2008) | 1 | 72.12 | 72.12 |
| MDO005 | h. | Peón ordinario | 0.1 | 11.03 | 1.10 |
| %CI001 | % | Costes indirectos | 6 % | 73.22 | 4.39 |
|  |  | Total |  |  | 77.61 |

**SH0048** Ud. REPOSICIÓN MATERIAL SANITARIO. (03/10/2008)
2 Ud. × 49.06 = 98.12
Ud. reposición material sanitario para botiquín durante la obra.

| Código | Ud | Descripción | Rendimiento | Precio | Importe |
|---|---|---|---|---|---|
| SHT043 | Ud. | Reposición material sanitario. (material; 16/12/2008) | 1 | 46.28 | 46.28 |
| %CI001 | % | Costes indirectos | 6 % | 46.28 | 2.78 |
|  |  | Total |  |  | 49.06 |

**SH0049** Ud. RECONOCIMIENTO MÉDICO. (03/10/2008)
10 Ud. × 41.42 = 414.20
Ud. reconocimiento médico obligatorio.

| Código | Ud | Descripción | Rendimiento | Precio | Importe |
|---|---|---|---|---|---|
| SHT044 | Ud. | Reconocimiento médico. (material; 16/12/2008) | 1 | 39.07 | 39.07 |
| %CI001 | % | Costes indirectos | 6 % | 39.07 | 2.34 |
|  |  | Total |  |  | 41.42 |

## 11 GESTION DE RESIDUOS (23/01/2013)
Importe: 35000

**11.01** UD GESTION DE RESIDUOS (23/01/2013)
1 UD × 35000 = 35000.00
ud para la gestion de residuos de obra.

| Código | Ud | Descripción | Rendimiento | Precio | Importe |
|---|---|---|---|---|---|
| 110101 | UD | SIN DESCOMPONER (23/01/2013) | 1 | 35000 | 35000.00 |
|  |  | Total |  |  | 35000 |

## 12 VARIOS (18/02/2013)
Importe: 40000

**12.01** PA AYUDA A INSTALACIONES (18/02/2013)
1 PA × 40000 = 40000.00
Patida alzada a justificar en trabajos necesarios para el traslado, modoficacion o reposicion de instalaciones existentes de suministro electrico, gas, telecomunicaciones, etc., incluyendo mano de obra, materiales y medios auxiliares necesarios.

| Código | Ud | Descripción | Rendimiento | Precio | Importe |
|---|---|---|---|---|---|
| 12.01.01 | ud | sin descomponer (18/02/2013) | 1 | 40000 | 40000.00 |
|  |  | Total |  |  | 40000 |

## Precios auxiliares

**A03CF010** Hr RETROPALA S/NEUMÁ. ARTIC 102 CV (material)
Precio: 60.52
Hr. Retropla excavadora sobre neumáticos con una potencia de 102 CV (70Kw) y una capacidad de cazo de 1.020 Lts, con un peso total de 7.450 Kg, de la casa FAI ó similar, con una capacidad de elevación a máxima altura de 3.100 Kg, una fuerza de arranque de 6.800 kg, anchura de cazo 2.150 mm, profundidad máxima de excavación standard 4.100 mm, altura de vuelco 3.130 mm, máxima altura de excavación 5.100 mm, fuerza de arranque en cazo de 4.500 Kg, motor Perkins de 4 cilindros con transmisión a las cuatro ruedas, i/ colocación y retirada del lugar de las obras.

| Código | Ud | Descripción | Rendimiento | Precio |
|---|---|---|---|---|
| U02FK005 | Hr | Retro-Pala excavadora (maquinaria) | 0 | 30 |
| U%10 | % | Amortización y otros gastos | 10 % |  |
| U01AA015 | Hr | Maquinista o conductor (mano de obra) | 0 | 14.8 |
| U02SW001 | Lt | Gasóleo A (28/11/2012) | 0 | 1.32 |

**A03FB010** Hr CAMIÓN BASCULANTE 10 Tn. (material)
Precio: 73.32
Hr. Camión basculante de dos ejes con una potencia de 138 CV DIN (102Kw), y capacidad para un peso total a tierra de 10 Tn con 4 tiempos y 4 cilindros en linea, de la casa Iveco ó similar, capaz de desarrollar una velocidad máxima cargada de 50 Km/h, una carga de 10,9 Tn y una capacidad de caja a ras de 5 m3 y de 9 m3 colmada, con un radio de giro de 5,35 mts, longitud total máxima de 6.125 mm, anchura total máxima de 2.120 mm, distancia entre ejes 3.200 mm, suspensión mediante ballestas parabólicas, barra de torsión estabilizadora de diámetro 45 mm, frenos tipo duplex y duoservo con recuperación automática.

| Código | Ud | Descripción | Rendimiento | Precio | Importe |
|---|---|---|---|---|---|
| U02JA003 | Hr | Camión 10 T. basculante (maquinaria) | 1 | 34 | 34.00 |
| U%10 | % | Amortización y otros gastos | 10 % | 34.00 | 3.40 |
| U01AA015 | Hr | Maquinista o conductor | 1 | 14.8 | 14.80 |
| U02SW001 | Lt | Gasóleo A | 16 | 1.32 | 21.12 |
|  |  | Total |  |  | 73.32 |

**A03CA005** Hr CARGADORA S/NEUMÁTICOS C=1,30 M3 (material)
Precio: 58.8
Hr. Pala cargadora sobre neumáticos con una potencia de 81 CV (110 Kw) con cuchara dentada de capacidad 1,30 m3, con un peso total de 9.410 Kg, de la casa Volvo ó similar, con un alcance de descarga de 3.710 mm, altura de descarga a 45º de 2640 mm, fueza de elevación a altura máxima de 113,2 KN, fuerza de arranque 113,2 KN, capacidad colmada 1,30 m3, ángulo máximo de excavación a 95º, fuerza hidraúlica de elevación a nivel del suelo 114,4 Kn, longitud total de la máquina 6.550 mm, altura sobre el nivel del suelo de 293 mm, control por palanca única, dirección controlada por la transmisión ó por los frenos, i/ retirada y colocación del lugar de las obras.

| Código | Ud | Descripción | Rendimiento | Precio | Importe |
|---|---|---|---|---|---|
| U02FA001 | Hr | Pala cargadora 1,30 M3. (maquinaria) | 1 | 22 | 22.00 |
| U%10 | % | Amortización y otros gastos | 10 % | 22.00 | 2.20 |
| U01AA015 | Hr | Maquinista o conductor | 1 | 14.8 | 14.80 |
| U02SW001 | Lt | Gasóleo A | 15 | 1.32 | 19.80 |
|  |  | Total |  |  | 58.8 |

**A02FA513** M3 HORM. HM-20/P/40/ IIa CENTRAL (material; 01/12/2008)
Precio: 79
M3. Hormigón en masa de resistencia 20/P/40/ IIa Nmm2, con cemento CEM II/A-P 32,5 R, arena de río y árido rodado tamaño máximo 40 mm., de central para vibrar y consistencia plástica, puesto en obra, con p.p. de mermas y cargas incompletas. Según EHE.

| Código | Ud | Descripción | Rendimiento | Precio | Importe |
|---|---|---|---|---|---|
| U04MA513 | M3 | Hormigón HM-20/P/40/ IIa central (material; 01/12/2008) | 1 | 79 | 79.00 |
|  |  | Total |  |  | 79 |

**AUX005** M3. MORTERO M-450 PUESTO A PIE DE OBRA. (material; 02/10/2008)
Precio: 71.45

| Código | Ud | Descripción | Rendimiento | Precio | Importe |
|---|---|---|---|---|---|
| ARD001 | T. | Arena lavada para hormigones. | 1.2 | 13.75 | 16.50 |
| CHI002 | T. | Cemento en sacos CEM II/A-M 42,5 (material; 02/10/2008) | 0.45 | 94.28 | 42.43 |
| INE001 | M3. | Agua (material; 02/10/2008) | 0.26 | 0.27 | 0.07 |
| MAQ013 | h. | Dumper 1.500 Kg. (maquinaria; 02/10/2008) | 0.33 | 9.62 | 3.17 |
| MAQ018 | h. | Hormigonera de 200 l. (maquinaria; 02/10/2008) | 0.33 | 5.41 | 1.79 |
| MDO002 | h. | Oficial de 1ª | 0.33 | 11.66 | 3.85 |
| MDO005 | h. | Peón ordinario | 0.33 | 11.03 | 3.64 |
|  |  | Total |  |  | 71.45 |

**AUX007** M3. HORMIGÓN HM-20/B/25/I, PIE DE OBRA (material; 02/10/2008)
Precio: 77.23

| Código | Ud | Descripción | Rendimiento | Precio | Importe |
|---|---|---|---|---|---|
| ADT002 | L. | Adictivo plastificante polifuncional (material; 03/10/2008) | 2.4 | 0.53 | 1.27 |
| ARD001 | T. | Arena lavada para hormigones. | 0.94 | 13.75 | 12.93 |
| ARD004 | T. | Árido grueso para hormigones. (material; 03/10/2008) | 0.98 | 13.28 | 13.01 |
| CHI001 | T. | Cemento granel CEM II/A-M 42,5 (material; 03/10/2008) | 0.355 | 86.74 | 30.79 |
| INE001 | M3. | Agua | 0.16 | 0.27 | 0.04 |
| MAQ005 | h. | Camión hormigonera 6 m3. (maquinaria; 03/10/2008) | 0.2 | 34.28 | 6.86 |
| MAQ012 | h. | Central de hormigonado 20-30 m3/h (maquinaria; 03/10/2008) | 0.1 | 55.89 | 5.59 |
| MDO002 | h. | Oficial de 1ª | 0.2 | 11.66 | 2.33 |
| MDO004 | h. | Peón especialista. | 0.4 | 11.03 | 4.41 |
|  |  | Total |  |  | 77.23 |

**A01JF206** M3 MORTERO CEM. (1/6) M 5 c/ A. MIGA (material)
Precio: 74.12
M3. Mortero de cemento CEM II/A-P 32,5 R y arena de miga (dosificación 1/6) M 5 con una resistencia a compresión de 5 N/mm2 según norma UNE-EN 998-2, confeccionado con hormigonera de 250 l.

| Código | Ud | Descripción | Rendimiento | Precio | Importe |
|---|---|---|---|---|---|
| U01AA011 | Hr | Peón suelto | 1.82 | 14.41 | 26.23 |
| U04CA001 | Tm | Cemento CEM II/B-P 32,5 R Granel (material; 28/11/2012) | 0.25 | 99 | 24.75 |
| U04AA005 | M3 | Arena de miga cribada (material) | 1.1 | 20 | 22.00 |
| U04PY001 | M3 | Agua | 0.255 | 1.44 | 0.37 |
| A03LA005 | Hr | HORMIGONERA ELÉCTRICA 250 L. (material) | 0.4 | 1.92 | 0.77 |
|  |  | Total |  |  | 74.12 |

**U01AA501** Hr Cuadrilla A (mano de obra)
Precio: 38.23

| Código | Ud | Descripción | Rendimiento | Precio | Importe |
|---|---|---|---|---|---|
| U01AA007 | Hr | Oficial primera | 1 | 16.17 | 16.17 |
| U01AA009 | Hr | Ayudante | 1 | 14.85 | 14.85 |
| U01AA011 | Hr | Peón suelto | 0.5 | 14.41 | 7.21 |
|  |  | Total |  |  | 38.23 |

**A02AA510** M3 HORMIGÓN HP-40 (material)
Precio: 95.88
M3. Hormigón en masa de resistencia H-200 según EH-91, con cemento CEM II/A-P 32,5 R, arena de río y árido rodado tamaño máximo 40 mm. confeccionado con hormigonera de 250 l., para vibrar y consistencia plástica.

| Código | Ud | Descripción | Rendimiento | Precio | Importe |
|---|---|---|---|---|---|
| U01AA011 | Hr | Peón suelto | 1.3 | 14.41 | 18.73 |
| U04CA001 | Tm | Cemento CEM II/B-P 32,5 R Granel | 0.365 | 99 | 36.14 |
| U04AA101 | Tm | Arena de río (0-5mm) (material) | 0.66 | 16.33 | 10.78 |
| U04AF150 | Tm | Garbancillo 20/40 mm. (material; 28/11/2012) | 1.32 | 22 | 29.04 |
| U04PY001 | M3 | Agua | 0.16 | 1.44 | 0.23 |
| A03LA005 | Hr | HORMIGONERA ELÉCTRICA 250 L. | 0.5 | 1.92 | 0.96 |
|  |  | Total |  |  | 95.88 |

**AUX017** T. MEZCLA BITUM. CALIENTE D-12, EN OBRA (material; 02/10/2008)
Precio: 26.41

| Código | Ud | Descripción | Rendimiento | Precio | Importe |
|---|---|---|---|---|---|
| ARD003 | T. | Árido fino para rodadura (material; 02/10/2008) | 0.295 | 13.23 | 3.90 |
| ARD005 | T. | Árido grueso para rodadura (material; 02/10/2008) | 0.6 | 13.28 | 7.97 |
| CHI001 | T. | Cemento granel CEM II/A-M 42,5 | 0.05 | 86.74 | 4.34 |
| COM001 | T. | Fuel-oil (material; 03/10/2008) | 0.008 | 489.92 | 3.92 |
| MAQ004 | h. | Camión basculante 10 m3 (15 t) | 0.15 | 24.59 | 3.69 |
| MAQ010 | h. | Planta asfáltica en caliente 80 T/H (maquinaria; 03/10/2008) | 0.013 | 165.28 | 2.15 |
| MDO002 | h. | Oficial de 1ª | 0.013 | 11.66 | 0.15 |
| MDO005 | h. | Peón ordinario | 0.026 | 11.03 | 0.29 |
|  |  | Total |  |  | 26.41 |

**AUX018** M3. LECHADA CEMENTO BLANCO/COLOR A MANO. (material; 02/10/2008)
Precio: 86.66

| Código | Ud | Descripción | Rendimiento | Precio | Importe |
|---|---|---|---|---|---|
| CHI003 | T. | Cemento blanco en sacos BL V 22,5 (material; 03/10/2008) | 0.55 | 106.99 | 58.84 |
| INE001 | M3. | Agua | 0.9 | 0.27 | 0.24 |
| MDO005 | h. | Peón ordinario | 2.5 | 11.03 | 27.58 |
|  |  | Total |  |  | 86.66 |

**A03CF005** Hr RETROEXCAVADORA S/NEUMÁT 117 CV (material)
Precio: 66.72
Hr. Retroexcavadora sobre neumáticos con una potencia de 117 CV (159Kw), con una cuchara de balancín medio de capacidad 1.000 lts y un peso total de 3.880 Kg de la casa Akerman ó similar, alcance máximo 9,5 mts, altura máxima de descarga 8,8 mts,, profundidad máxima de excavación vertical en ángulo de 45º de 0,5 mts, profundidad máxima de excavación vertical 4,2 mts, fuerza de arranque en los dientes de la cuchara 149 Kn, fuerza de penetración en los dientes de la cuchara 81 Kn., longitud de transporte 9 mts, altura mínima de transporte 3,25 mts, longitud de brazo 5,25 mts, i/ colocación y retirada del lugar de las obras.

| Código | Ud | Descripción | Rendimiento | Precio | Importe |
|---|---|---|---|---|---|
| U02FK001 | Hr | Retroexcavadora (maquinaria) | 1 | 28 | 28.00 |
| U%10 | % | Amortización y otros gastos | 10 % | 28.00 | 2.80 |
| U01AA015 | Hr | Maquinista o conductor | 1 | 14.8 | 14.80 |
| U02SW001 | Lt | Gasóleo A | 16 | 1.32 | 21.12 |
|  |  | Total |  |  | 66.72 |

**A03CI010** Hr MOTONIVELADORA C/ESCARIF. 110 CV (material)
Precio: 63.64
Hr. Motoniveladora con una potencia de 110 CV (81Kw), equipada con escarificador y topadora delantera, con un peso total de 11.680 Kg, de la casa Buquema ó similar, con bastidor de construcción tubular en parte delantera y de caja en la posterior, motor diesel de 4 tiempos y 6,56 Lts de cilindrada, con unas características de cuchilla de : alcance fuera de ruedas de 2.320 mm, ángulo de inclinación vertical de 90º, ángulo de corte 36º/81º, altura libre del suelo 400 mm, longitud 3.660 mm, altura 430 mm. Características de la topadora: altura libre del suelo 640 mm, longitud 2.500 mm, altura 830 mm, i/ colocación y retirada del lugar de las obras.

| Código | Ud | Descripción | Rendimiento | Precio | Importe |
|---|---|---|---|---|---|
| U02FN005 | Hr | Motoniveladora media 110 CV (maquinaria) | 1 | 30 | 30.00 |
| U%10 | % | Amortización y otros gastos | 10 % | 30.00 | 3.00 |
| U01AA015 | Hr | Maquinista o conductor | 1 | 14.8 | 14.80 |
| U02SW001 | Lt | Gasóleo A | 12 | 1.32 | 15.84 |
|  |  | Total |  |  | 63.64 |

**U01AA502** Hr Cuadrilla B (mano de obra)
Precio: 37.11

| Código | Ud | Descripción | Rendimiento | Precio | Importe |
|---|---|---|---|---|---|
| U01AA008 | Hr | Oficial segunda (mano de obra) | 1 | 15.34 | 15.34 |
| U01AA010 | Hr | Peón especializado | 1 | 14.56 | 14.56 |
| U01AA011 | Hr | Peón suelto | 0.5 | 14.41 | 7.21 |
|  |  | Total |  |  | 37.11 |

**A01JF006** M3 MORTERO CEMENTO (1/6) M 5 (material)
Precio: 79.07
M3. Mortero de cemento CEM II/A-P 32,5 R y arena de río M 5 con una resistencia a compresión de 5 N/mm2 según norma UNE-EN 998-2, confeccionado con hormigonera de 250 l. (Dosificación 1/6)

| Código | Ud | Descripción | Rendimiento | Precio | Importe |
|---|---|---|---|---|---|
| U01AA011 | Hr | Peón suelto | 1.82 | 14.41 | 26.23 |
| U04CA001 | Tm | Cemento CEM II/B-P 32,5 R Granel | 0.25 | 99 | 24.75 |
| U04AA001 | M3 | Arena de río (0-5mm) | 1.1 | 24.5 | 26.95 |
| U04PY001 | M3 | Agua | 0.255 | 1.44 | 0.37 |
| A03LA005 | Hr | HORMIGONERA ELÉCTRICA 250 L. | 0.4 | 1.92 | 0.77 |
|  |  | Total |  |  | 79.07 |

**A01JF002** M3 MORTERO CEMENTO 1/2 (material)
Precio: 108.34
M3. Mortero de cemento CEM II/A-P 32,5 R y arena de río de dosificación 1/2 confeccionado con hormigonera de 250 l.

| Código | Ud | Descripción | Rendimiento | Precio | Importe |
|---|---|---|---|---|---|
| U01AA011 | Hr | Peón suelto | 1.82 | 14.41 | 26.23 |
| U04CA001 | Tm | Cemento CEM II/B-P 32,5 R Granel | 0.6 | 99 | 59.40 |
| U04AA001 | M3 | Arena de río (0-5mm) | 0.88 | 24.5 | 21.56 |
| U04PY001 | M3 | Agua | 0.265 | 1.44 | 0.38 |
| A03LA005 | Hr | HORMIGONERA ELÉCTRICA 250 L. | 0.4 | 1.92 | 0.77 |
|  |  | Total |  |  | 108.34 |

**D02HF100** M3 EXCAV. MECÁN. ZANJAS SANEA.
Precio: 10.68
M3. Excavación mecánica de zanjas de saneamiento, en terreno de consistencia floja, i/posterior relleno y apisonado de tierra procedente de la excavación y p.p. de costes indirectos.

| Código | Ud | Descripción | Rendimiento | Precio | Importe |
|---|---|---|---|---|---|
| U01AA011 | Hr | Peón suelto | 0.3 | 14.41 | 4.32 |
| A03CF010 | Hr | RETROPALA S/NEUMÁ. ARTIC 102 CV | 0.1 | 60.52 | 6.05 |
| %CI | % | Costes indirectos..(s/total) | 3 % | 10.37 | 0.31 |
|  |  | Total |  |  | 10.68 |

**AUX004** M3. MORTERO M-600 PUESTO A PIE DE OBRA. (material; 02/10/2008)
Precio: 81.19

| Código | Ud | Descripción | Rendimiento | Precio | Importe |
|---|---|---|---|---|---|
| ARD001 | T. | Arena lavada para hormigones. | 0.88 | 13.75 | 12.10 |
| CHI002 | T. | Cemento en sacos CEM II/A-M 42,5 | 0.6 | 94.28 | 56.57 |
| INE001 | M3. | Agua | 0.265 | 0.27 | 0.07 |
| MAQ013 | h. | Dumper 1.500 Kg. | 0.33 | 9.62 | 3.17 |
| MAQ018 | h. | Hormigonera de 200 l. | 0.33 | 5.41 | 1.79 |
| MDO002 | h. | Oficial de 1ª | 0.33 | 11.66 | 3.85 |
| MDO005 | h. | Peón ordinario | 0.33 | 11.03 | 3.64 |
|  |  | Total |  |  | 81.19 |

**A01JF003** M3 MORTERO CEMENTO (1/3) M 15 (material)
Precio: 94.82
M3. Mortero de cemento CEM II/A-P 32,5 R y arena de río M 15 con una resistencia a compresión de 15 N/mm2 según norma UNE-EN 998-2, confeccionado con hormigonera de 250 l. (Dosificación 1/3)

| Código | Ud | Descripción | Rendimiento | Precio | Importe |
|---|---|---|---|---|---|
| U01AA011 | Hr | Peón suelto | 1.82 | 14.41 | 26.23 |
| U04CA001 | Tm | Cemento CEM II/B-P 32,5 R Granel | 0.44 | 99 | 43.56 |
| U04AA001 | M3 | Arena de río (0-5mm) | 0.975 | 24.5 | 23.89 |
| U04PY001 | M3 | Agua | 0.26 | 1.44 | 0.37 |
| A03LA005 | Hr | HORMIGONERA ELÉCTRICA 250 L. | 0.4 | 1.92 | 0.77 |
|  |  | Total |  |  | 94.82 |

**AUX002** M2. ENCOFRADO PLANO I/CONSTRUCCIÓN. (material; 02/10/2008)
Precio: 16.28

| Código | Ud | Descripción | Rendimiento | Precio | Importe |
|---|---|---|---|---|---|
| MAD001 | M3. | Madera encofrados (material; 06/10/2008) | 0.025 | 138.44 | 3.46 |
| MAD008 | L. | Desencofrante. (material; 06/10/2008) | 0.005 | 4.22 | 0.02 |
| SID003 | Kg. | Alambre de atar para encofrados. (material; 06/10/2008) | 0.12 | 0.72 | 0.09 |
| SID004 | Kg. | Puntas para encofrados (material; 03/10/2008) | 0.05 | 0.78 | 0.04 |
| MAQ004 | h. | Camión basculante 10 m3 (15 t) | 0.1 | 24.59 | 2.46 |
| MDO002 | h. | Oficial de 1ª | 0.45 | 11.66 | 5.25 |
| MDO005 | h. | Peón ordinario | 0.45 | 11.03 | 4.96 |
|  |  | Total |  |  | 16.28 |

**A03LA005** Hr HORMIGONERA ELÉCTRICA 250 L. (material)
Precio: 1.92
Hr. Hormigonera eléctrica de 250 Lts con un motor eléctrico de 3CV, con bastidor y cabina de acero, pala mezcladoras, adecuadas para asegurar una mezcla rápida y homogenea, mecanismos protegidos herméticamente, con un peso en vacio de 290Kg y un rendimineto aproximado de 3,4m3.

| Código | Ud | Descripción | Rendimiento | Precio | Importe |
|---|---|---|---|---|---|
| U02LA201 | Hr | Hormigonera 250 l. (maquinaria) | 1 | 1.3 | 1.30 |
| U%10 | % | Amortización y otros gastos | 10 % | 1.30 | 0.13 |
| U02SW005 | Ud | Kilowatio | 3.5 | 0.14 | 0.49 |
|  |  | Total |  |  | 1.92 |

## Recursos

**MOOA.1a** h Oficial 1ª construcción
Relación comercial: A Coruña, 15.77, Lugo, 14.49, Ourense, 15.54, Pontevedra, 15.95, GALICIA, 15.44

**MOOA.1d** h Peón ordinario construcción
Claves: ordinario
Relación comercial: A Coruña, 14.7, Lugo, 13.61, Ourense, 14.1, Pontevedra, 14.79, GALICIA, 14.3

**PBPM29a** l Mortero tixotrópico epoxídico
Morteiro tixotrópico de formulación epoxídica, con carga tixotrópica neutra de xel de sílice, preparación para inxeccións con carga, constitudo por ligante + endurecedor en proporción 100/35 + inhibidor + carga 1-6 mm. de tamaño máximo. comprendendo suministro do material, fabricación do morteiro en batedoira mecánica a rotación e perdidas globais consideradas no proceso de execución e aplicación.

**MMHE10a** h Martillo rotativo con corona
Martelo rotativo sen broca.

## Entidades
- A Coruña, C
- GALICIA, C
- Lugo, C
- Ourense, C
- Pontevedra, C
